# Contador calorífico

- Propiedad del archivo: CYPE INGENIEROS, S.A.
- Formato: FIEBDC-3/2002
- Ámbito geográfico: Ecuador
- Divisa: USD
- Costes indirectos: 3.00 %
- Gastos generales: 13.00 %
- Beneficio industrial: 6.00 %
- IVA: 12.00 %

## I Instalaciones

### IC Calefacción, refrigeración, climatización y A.C.S.

#### ICS Sistemas de conducción de agua

**ICS085** Ud Contador calorífico.
Contador de energía, diámetro nominal 3/4", para caudal nominal 2,5 m³/h, formado por un contador volumétrico por ultrasonidos, un módulo electrónico para lectura de datos, extraíble, para medición de temperaturas del contador de energía entre 5°C y 150°C, con módulo para lectura a distancia del contador mediante bus de comunicación M-bus, dos sondas de temperatura Pt 1000, una para la ida y otra para el retorno y dos entradas de impulsos para contadores de A.C.S., con T portasonda de temperatura, de 3/4" de diámetro.
Incluye: Replanteo. Colocación. Conexionado. Comprobación de su correcto funcionamiento.
Criterio de medición de proyecto: Número de unidades previstas, según documentación gráfica de Proyecto.
Criterio de medición de obra: Se medirá el número de unidades realmente ejecutadas según especificaciones de Proyecto.

| Código | Ud | Descripción | Rendimiento | Precio | Importe |
|---|---|---|---|---|---|
| mt38alb729a | Ud | Contador de energía, diámetro nominal 3/4", para caudal nominal 2,5 m³/h, formado por un contador volumétrico por ultrasonidos, un módulo electrónico para lectura de datos, extraíble, para medición de temperaturas del contador de energía entre 5°C y 150°C, con módulo para lectura a distancia del contador mediante bus de comunicación M-bus, dos sondas de temperatura Pt 1000, una para la ida y otra para el retorno y dos entradas de impulsos para contadores de A.C.S. (material) | 1.000 | 506.20 | 506.20 |
| mt38alb732b | Ud | Juego de racores, de 3/4" de diámetro, para contador de energía. (material) | 1.000 | 7.58 | 7.58 |
| mt38alb731b | Ud | T portasonda de temperatura, de 3/4" de diámetro, para contador de energía. (material) | 2.000 | 14.10 | 28.20 |
| mt38www012 | Ud | Material auxiliar para instalaciones de calefacción y A.C.S. (material) | 0.050 | 2.96 | 0.15 |
| mo004 | h | Técnico calefactor. (mano de obra) | 0.485 | 10.62 | 5.15 |
| % | % | Herramienta menor | 2 % | 547.28 | 10.95 |
|  |  | Costes directos |  |  | 558.23 |
