# Cesta geotérmica

- Propiedad del archivo: CYPE INGENIEROS, S.A.
- Formato: FIEBDC-3/2002
- Ámbito geográfico: Ecuador
- Divisa: USD
- Costes indirectos: 3.00 %
- Gastos generales: 13.00 %
- Beneficio industrial: 6.00 %
- IVA: 12.00 %

## I Instalaciones

### IC Calefacción, refrigeración, climatización y A.C.S.

#### ICU Geotermia

**ICU012** Ud Cesta geotérmica.
Cesta geotérmica, de 2 m de altura, formada por tubo de polietileno reticulado (PE-Xa) de 32 mm de diámetro y 2,9 mm de espesor, SDR11, de 150 m de longitud, dispuesto en forma de bucle, con tramo de tubería de conexión a colector, de 20 m de longitud. Incluso excavación manual y relleno con el mismo material de la excavación, conexiones de conducciones y remates. Totalmente montada, conexionada y probada.
Incluye: Replanteo de la cesta. Excavación con medios mecánicos. Colocación de la cesta. Conexionado de todos los circuitos. Relleno de la excavación. Carga de escombros sobre camión o contenedor.
Criterio de medición de proyecto: Número de unidades previstas, según documentación gráfica de Proyecto.
Criterio de medición de obra: Se medirá el número de unidades realmente ejecutadas según especificaciones de Proyecto.

| Código | Ud | Descripción | Rendimiento | Precio | Importe |
|---|---|---|---|---|---|
| mt37sgu010a | Ud | Cesta geotérmica, de 2 m de altura, formada por tubo de polietileno reticulado (PE-Xa) de 32 mm de diámetro y 2,9 mm de espesor, SDR11, de 150 m de longitud, dispuesto en forma de bucle, con tramo de tubería de conexión a colector, de 20 m de longitud. (material) | 1.000 | 2432.72 | 2432.72 |
| mo020 | h | Albañil. (mano de obra) | 1.123 | 10.34 | 11.61 |
| mo113 | h | Peón de albañil. (mano de obra) | 5.208 | 6.38 | 33.23 |
| mo004 | h | Técnico calefactor. (mano de obra) | 0.281 | 10.62 | 2.98 |
| mo103 | h | Ayudante calefactor. (mano de obra) | 0.281 | 6.62 | 1.86 |
| % | % | Herramienta menor | 2 % | 2482.40 | 49.65 |
|  |  | Costes directos |  |  | 2532.05 |
