# Unidad exterior, bomba de calor, sistema aire-agua multi-split

- Propiedad del archivo: CYPE INGENIEROS, S.A.
- Formato: FIEBDC-3/2002
- Ámbito geográfico: Ecuador
- Divisa: USD
- Costes indirectos: 3.00 %
- Gastos generales: 13.00 %
- Beneficio industrial: 6.00 %
- IVA: 12.00 %

## I Instalaciones

### IC Calefacción, refrigeración, climatización y A.C.S.

#### ICV Unidades centralizadas para calefacción, refrigeración, climatización y A.C.S.

**ICV070** Ud Unidad exterior, bomba de calor, sistema aire-agua multi-split.
Unidad exterior, sistema multi-split, bomba de calor con recuperación de calor, para gas R-410A, con compresor scroll, alimentación trifásica (400V/50Hz), potencia calorífica 39,2 kW, con temperatura de bulbo seco del aire exterior 7°C y temperatura de salida del agua de la unidad interior 45°C, dimensiones 1680x1300x765 mm, peso 339 kg, diámetro de conexión de la tubería de descarga de gas 7/8", diámetro de conexión de la tubería de succión de gas 11/8", diámetro de conexión de la tubería de líquido 1/2", longitud máxima de tubería frigorífica 100 m, diferencia máxima de altura entre la unidad exterior y la unidad interior 40 m, rango de funcionamiento de temperatura del aire exterior en calefacción desde -15 hasta 20°C, rango de funcionamiento de temperatura del aire exterior en producción de A.C.S., en combinación con unidad interior, desde -15 hasta 35°C. Totalmente montada, conexionada y puesta en marcha por la empresa instaladora para la comprobación de su correcto funcionamiento.
Criterio de valoración económica: El precio no incluye los elementos antivibratorios de suelo.
Incluye: Replanteo de la unidad. Colocación y fijación de la unidad y sus accesorios. Conexionado con las redes de conducción de agua, eléctrica y de recogida de condensados. Puesta en marcha.
Criterio de medición de proyecto: Número de unidades previstas, según documentación gráfica de Proyecto.
Criterio de medición de obra: Se medirá el número de unidades realmente ejecutadas según especificaciones de Proyecto.

| Código | Ud | Descripción | Rendimiento | Precio | Importe |
|---|---|---|---|---|---|
| mt42dai354d | Ud | Unidad exterior, sistema multi-split, bomba de calor con recuperación de calor, para gas R-410A, con compresor scroll, alimentación trifásica (400V/50Hz), potencia calorífica 39,2 kW, con temperatura de bulbo seco del aire exterior 7°C y temperatura de salida del agua de la unidad interior 45°C, dimensiones 1680x1300x765 mm, peso 339 kg, diámetro de conexión de la tubería de descarga de gas 7/8", diámetro de conexión de la tubería de succión de gas 11/8", diámetro de conexión de la tubería de líquido 1/2", longitud máxima de tubería frigorífica 100 m, diferencia máxima de altura entre la unidad exterior y la unidad interior 40 m, rango de funcionamiento de temperatura del aire exterior en calefacción desde -15 hasta 20°C, rango de funcionamiento de temperatura del aire exterior en producción de A.C.S., en combinación con unidad interior, desde -15 hasta 35°C. (material) | 1.000 | 31263.68 | 31263.68 |
| mo005 | h | Técnico instalador de climatización. (mano de obra) | 3.028 | 10.62 | 32.16 |
| mo104 | h | Ayudante instalador de climatización. (mano de obra) | 3.028 | 6.62 | 20.05 |
| % | % | Herramienta menor | 2 % | 31315.89 | 626.32 |
|  |  | Costes directos |  |  | 31942.21 |
