# Derivación de línea frigorífica formada por dos juntas, una para la línea de líquido y otra para la línea de gas, modelo DIS-540-1 "MITSUBISHI HEAVY INDUSTRIES"

- Propiedad del archivo: CYPE INGENIEROS, S.A.
- Formato: FIEBDC-3/2002
- Ámbito geográfico: Ecuador
- Costes indirectos: 3.00 %
- Gastos generales: 13.00 %
- Beneficio industrial: 6.00 %
- IVA: 12.00 %

## I Instalaciones

### IC Calefacción, climatización y A.C.S.

#### ICW Sistema VRF (Mitsubishi Heavy Industries)

**ICW360** Ud Derivación de línea frigorífica formada por dos juntas, una para la línea de líquido y otra para la línea de gas, modelo DIS-540-1 "MITSUBISHI HEAVY INDUSTRIES".
Suministro e instalación de derivación de línea frigorífica formada por dos juntas, una para la línea de líquido y otra para la línea de gas, modelo DIS-540-1 "MITSUBISHI HEAVY INDUSTRIES". Totalmente montada y conexionada.
Incluye: Conexionado.
Criterio de medición de proyecto: Número de unidades previstas, según documentación gráfica de Proyecto.
Criterio de medición de obra: Se medirá el número de unidades realmente ejecutadas según especificaciones de Proyecto.

| Código | Ud | Descripción | Rendimiento | Precio | Importe |
|---|---|---|---|---|---|
| mt42mhi530d | Ud | Conjunto de dos juntas, una para la línea de líquido y otra para la línea de gas, sistema aire-aire multi-split con caudal variable de refrigerante, modelo DIS-540-1 "MITSUBISHI HEAVY INDUSTRIES", con una capacidad máxima de unidades interiores conectadas aguas abajo cuya suma de índices de capacidad sea igual o superior a 540. (material) | 1.000 | 421.88 | 421.88 |
| mo004 | h | Técnico instalador de climatización. (mano de obra) | 0.060 | 5.19 | 0.31 |
| mo102 | h | Ayudante instalador de climatización. (mano de obra) | 0.060 | 3.51 | 0.21 |
| % | % | Costes directos complementarios | 2 % | 422.40 | 8.45 |
|  |  | Costes directos |  |  | 430.85 |
