# Derivación de línea frigorífica formada por tres juntas Refnet, una para la línea de líquido, otra para la línea de descarga de gas y otra para la línea de succión de gas, modelo KHRQ23M75T "DAIKIN"

- Propiedad del archivo: CYPE INGENIEROS, S.A.
- Formato: FIEBDC-3/2002
- Ámbito geográfico: Ecuador
- Costes indirectos: 3.00 %
- Gastos generales: 13.00 %
- Beneficio industrial: 6.00 %
- IVA: 12.00 %

## I Instalaciones

### IC Calefacción, climatización y A.C.S.

#### ICY Sistema VRV (Daikin)

**ICY261** Ud Derivación de línea frigorífica formada por tres juntas Refnet, una para la línea de líquido, otra para la línea de descarga de gas y otra para la línea de succión de gas, modelo KHRQ23M75T "DAIKIN".
Suministro e instalación de derivación de línea frigorífica formada por tres juntas Refnet, una para la línea de líquido, otra para la línea de descarga de gas y otra para la línea de succión de gas, modelo KHRQ23M75T "DAIKIN". Totalmente montada y conexionada.
Incluye: Conexionado.
Criterio de medición de proyecto: Número de unidades previstas, según documentación gráfica de Proyecto.
Criterio de medición de obra: Se medirá el número de unidades realmente ejecutadas según especificaciones de Proyecto.

| Código | Ud | Descripción | Rendimiento | Precio | Importe |
|---|---|---|---|---|---|
| mt42dai601d | Ud | Conjunto de tres juntas Refnet, una para la línea de líquido, otra para la línea de descarga de gas y otra para la línea de succión de gas, para sistema VRV (Volumen de Refrigerante Variable) con recuperación de calor, modelo KHRQ23M75T "DAIKIN", con índice máximo de conexión de unidades interiores de 1000. (material) | 1.000 | 617.43 | 617.43 |
| mo004 | h | Técnico instalador de climatización. (mano de obra) | 0.060 | 5.19 | 0.31 |
| mo102 | h | Ayudante instalador de climatización. (mano de obra) | 0.060 | 3.51 | 0.21 |
| % | % | Costes directos complementarios | 2 % | 617.95 | 12.36 |
|  |  | Costes directos |  |  | 630.31 |
