# Bloque diferencial regulable, 4P/ 250A

- Propiedad del archivo: CYPE INGENIEROS, S.A.
- Formato: FIEBDC-3/2002
- Ámbito geográfico: Ecuador
- Costes indirectos: 3.00 %
- Gastos generales: 13.00 %
- Beneficio industrial: 6.00 %
- IVA: 12.00 %

## I Instalaciones

### IE Eléctricas

#### IEX Aparamenta

**IEX060** Ud Bloque diferencial regulable, 4P/ 250A.
Suministro e instalación de bloque diferencial regulable, 4P/250A, de 4 módulos. Incluso accesorios y fijaciones. Totalmente montado, conexionado y probado.
Incluye: Montaje y conexionado del elemento.
Criterio de medición de proyecto: Número de unidades previstas, según documentación gráfica de Proyecto.
Criterio de medición de obra: Se medirá el número de unidades realmente ejecutadas según especificaciones de Proyecto.

| Código | Ud | Descripción | Rendimiento | Precio | Importe |
|---|---|---|---|---|---|
| mt35cgm031eo | Ud | Bloque diferencial regulable, 4P/250A, de 4 módulos, incluso parte proporcional de accesorios de montaje. (material) | 1.000 | 1431.20 | 1431.20 |
| mo002 | h | Electricista. (mano de obra) | 0.645 | 5.19 | 3.35 |
| % | % | Costes directos complementarios | 2 % | 1434.55 | 28.69 |
|  |  | Costes directos |  |  | 1463.24 |
