# Torre metálica de celosía de 4,2 m de altura para tanque elevado de hasta 750 litros, empotrada en dado de hormigón en suelo no cohesivo

- Propiedad del archivo: CYPE INGENIEROS, S.A.
- Formato: FIEBDC-3/2002
- Ámbito geográfico: Ecuador
- Divisa: USD
- Costes indirectos: 3.00 %
- Gastos generales: 13.00 %
- Beneficio industrial: 6.00 %
- IVA: 12.00 %

## I Instalaciones

### IF Plomería

#### IFD Tanques/cisternas/sistemas de bombeo e hidroneumáticos

**IFD065** Ud Torre metálica de celosía de 4,2 m de altura para tanque elevado de hasta 750 litros, empotrada en dado de hormigón en suelo no cohesivo.
Torre metálica de celosía de 4,2 m de altura para tanque elevado de hasta 750 litros, con escalera de acceso y base de fijación del tanque de 1x1 m, empotrada en dado de hormigón f'c=240 kg/cm² (24 MPa), clase de exposición F0 S0 P0 C0, tamaño máximo del agregado 19 mm, consistencia blanda, premezclado en planta, vaciado desde camión, en suelo no cohesivo. Incluso excavación para cimentación con medios mecánicos, transporte y descarga. Totalmente montada.
Incluye: Replanteo. Transporte y descarga. Excavación de la cimentación. Eliminación de las tierras sueltas del fondo de la excavación. Montaje de la torre. Izado de la torre. Colocación y aplomado. Vaciado y compactación del hormigón. Eliminación de restos, limpieza final y retirada de escombros. Carga de escombros sobre camión o contenedor.
Criterio de medición de proyecto: Número de unidades previstas, según documentación gráfica de Proyecto.
Criterio de medición de obra: Se medirá el número de unidades realmente ejecutadas según especificaciones de Proyecto.

| Código | Ud | Descripción | Rendimiento | Precio | Importe |
|---|---|---|---|---|---|
| mt37tod010a | Ud | Torre metálica de celosía de 4,2 m de altura para tanque elevado de hasta 750 litros, con escalera de acceso y base de fijación del tanque de 1x1 m. (material) | 1.000 | 403.99 | 403.99 |
| mt10hmf050aee | m³ | Hormigón simple f'c=240 kg/cm² (24 MPa), clase de exposición F0 S0 P0 C0, tamaño máximo del agregado 19 mm, consistencia blanda, premezclado en planta, según NEC-11 y ACI 318. (material) | 1.200 | 90.06 | 108.07 |
| mq04cag010a | h | Camión con grúa de hasta 6 t. (maquinaria) | 0.232 | 48.64 | 11.28 |
| mq01exn010i | h | Miniretroexcavadora sobre neumáticos, de 37,5 kW. (maquinaria) | 0.487 | 44.95 | 21.89 |
| mo020 | h | Albañil. (mano de obra) | 1.472 | 7.18 | 10.57 |
| mo077 | h | Ayudante de albañil. (mano de obra) | 1.472 | 4.60 | 6.77 |
| % | % | Herramienta menor | 2 % | 562.57 | 11.25 |
|  |  | Costes directos |  |  | 573.82 |
