# Formación de caja de revisión enterrada

- Propiedad del archivo: CYPE INGENIEROS, S.A.
- Formato: FIEBDC-3/2002
- Ámbito geográfico: Ecuador
- Divisa: USD
- Costes indirectos: 3.00 %
- Gastos generales: 13.00 %
- Beneficio industrial: 6.00 %
- IVA: 12.00 %

## I Instalaciones

### IF Plomería

#### IFW Elementos

**IFW070** Ud Formación de caja de revisión enterrada, de dimensiones interiores 40x40x50 cm, de hormigón simple en sitio f'c=350 kg/cm² (35 MPa), clase de exposición F0 S2 P1 C0, tamaño máximo del agregado 19 mm, consistencia blanda, sobre solera de hormigón simple f'c=310 kg/cm² (31 MPa), clase de exposición F0 S2 P1 C0, tamaño máximo del agregado 19 mm, consistencia blanda de 15 cm de espesor, con marco y tapa de fundición carga de rotura 125 kN, para alojamiento de la válvula. Incluso molde reutilizable de lámina metálica, amortizable en 20 usos.
Formación de caja de revisión enterrada, de dimensiones interiores 40x40x50 cm, de hormigón simple en sitio f'c=350 kg/cm² (35 MPa), clase de exposición F0 S2 P1 C0, tamaño máximo del agregado 19 mm, consistencia blanda, sobre solera de hormigón simple f'c=310 kg/cm² (31 MPa), clase de exposición F0 S2 P1 C0, tamaño máximo del agregado 19 mm, consistencia blanda de 15 cm de espesor, con marco y tapa de fundición carga de rotura 125 kN, para alojamiento de la válvula. Incluso molde reutilizable de lámina metálica, amortizable en 20 usos.
Incluye: Replanteo. Vaciado y compactación del hormigón en formación de solera. Colocación del encofrado metálico. Vaciado y compactación del hormigón en formación de la caja de revisión previa humectación del encofrado. Retirada del encofrado. Conexionado de los tubos a la caja de revisión. Colocación de la tapa.
Criterio de medición de proyecto: Número de unidades previstas, según documentación gráfica de Proyecto.
Criterio de medición de obra: Se medirá el número de unidades realmente ejecutadas según especificaciones de Proyecto.
Criterio de valoración económica: El precio no incluye la válvula, la excavación ni el relleno del trasdós.

| Código | Ud | Descripción | Rendimiento | Precio | Importe |
|---|---|---|---|---|---|
| mt10hmf050cpe | m³ | Hormigón simple f'c=310 kg/cm² (31 MPa), clase de exposición F0 S2 P1 C0, tamaño máximo del agregado 19 mm, consistencia blanda, premezclado en planta, según NEC-11 y ACI 318. (material) | 0.074 | 97.76 | 7.23 |
| mt08aaa010a | m³ | Agua. (material) | 0.006 | 1.61 | 0.01 |
| mt01arg005a | t | Arena de cantera, para mortero preparado en obra. (material) | 0.021 | 21.69 | 0.46 |
| mt08cem000c | kg | Cemento gris en sacos. (material) | 6.480 | 0.15 | 0.97 |
| mt08adt010 | kg | Aditivo hidrófugo para impermeabilización de morteros u hormigones. (material) | 0.130 | 1.28 | 0.17 |
| mt08epr030a | Ud | Molde reutilizable para formación de cajas de revisión de sección cuadrada de 40x40x50 cm, de lámina metálica, incluso accesorios de montaje. (material) | 0.050 | 196.12 | 9.81 |
| mt10hmf050cqe | m³ | Hormigón simple f'c=350 kg/cm² (35 MPa), clase de exposición F0 S2 P1 C0, tamaño máximo del agregado 19 mm, consistencia blanda, premezclado en planta, según NEC-11 y ACI 318. (material) | 0.125 | 102.87 | 12.86 |
| mt11tfa010a | Ud | Marco y tapa de fundición, 40x40 cm, para caja de revisión registrable, carga de rotura 125 kN. (material) | 1.000 | 26.87 | 26.87 |
| au00auh040 |  | Vibrador de hormigón, eléctrico. | 1.000 | 0.00 | 0.00 |
| mo020 | h | Albañil. (mano de obra) | 1.080 | 7.18 | 7.75 |
| mo113 | h | Peón de albañil. (mano de obra) | 0.780 | 4.42 | 3.45 |
| % | % | Herramienta menor | 2 % | 69.58 | 1.39 |
|  |  | Costes directos |  |  | 70.97 |
