# Caja de revisión de hormigón simple en sitio, de dimensiones interiores 60x60x60 cm, con marco y tapa de fundición, para alojamiento de la válvula

- Propiedad del archivo: CYPE INGENIEROS, S.A.
- Formato: FIEBDC-3/2002
- Ámbito geográfico: Ecuador
- Costes indirectos: 3.00 %
- Gastos generales: 13.00 %
- Beneficio industrial: 6.00 %
- IVA: 12.00 %

## I Instalaciones

### IF Plomería

#### IFW Elementos

**IFW070** Ud Caja de revisión de hormigón simple en sitio, de dimensiones interiores 60x60x60 cm, con marco y tapa de fundición, para alojamiento de la válvula.
Formación de caja de revisión enterrada, de dimensiones interiores 60x60x60 cm, de hormigón simple en sitio f'c=350 kg/cm² (35 MPa), clase de exposición F0 S2 P1 C0, tamaño máximo del árido 19 mm, consistencia blanda, sobre solera de hormigón simple f'c=310 kg/cm² (31 MPa), clase de exposición F0 S2 P1 C0, tamaño máximo del árido 19 mm, consistencia blanda de 15 cm de espesor, con marco y tapa de fundición carga de rotura 125 kN, para alojamiento de la válvula. Incluso encofrado metálico recuperable amortizable en 20 usos, excavación mecánica y relleno del trasdós con material granular, formación de agujeros para el paso de los tubos. Totalmente montada.
Incluye: Replanteo de la caja de revisión. Excavación con medios mecánicos. Eliminación de las tierras sueltas del fondo de la excavación. Vertido y compactación del hormigón en formación de solera. Colocación del encofrado metálico. Vertido y compactación del hormigón en formación de la caja de revisión previa humectación del encofrado. Retirada del encofrado. Formación de agujeros para el paso de los tubos. Conexionado. Colocación de la tapa. Relleno del trasdós. Eliminación de restos, limpieza final y retirada de escombros. Carga de escombros sobre camión o contenedor.
Criterio de medición de proyecto: Número de unidades previstas, según documentación gráfica de Proyecto.
Criterio de medición de obra: Se medirá el número de unidades realmente ejecutadas según especificaciones de Proyecto.

| Código | Ud | Descripción | Rendimiento | Precio | Importe |
|---|---|---|---|---|---|
| mt10hmf050ftb | m³ | Hormigón simple f'c=310 kg/cm² (31 MPa), clase de exposición F0 S2 P1 C0, tamaño máximo del árido 19 mm, consistencia blanda, premezclado en planta, según NEC-11 y ACI 318-08. (material) | 0.122 | 83.60 | 10.20 |
| mt08epr030c | Ud | Encofrado para formación de cajas de revisión de sección cuadrada de 60x60x60 cm, realizado con placas metálicas reutilizables, incluso parte proporcional de accesorios de montaje. (material) | 0.050 | 292.87 | 14.64 |
| mt10hmf050fwb | m³ | Hormigón simple f'c=350 kg/cm² (35 MPa), clase de exposición F0 S2 P1 C0, tamaño máximo del árido 19 mm, consistencia blanda, premezclado en planta, según NEC-11 y ACI 318-08. (material) | 0.207 | 90.09 | 18.65 |
| mt11tfa010c | Ud | Marco y tapa de fundición, 60x60 cm, para caja de revisión registrable, carga de rotura 125 kN. (material) | 1.000 | 54.56 | 54.56 |
| mt01arr010a | t | Grava de cantera, de 19 a 25 mm de diámetro. (material) | 0.581 | 6.56 | 3.81 |
| mq01ret020b | h | Retrocargadora sobre neumáticos, de 70 kW. (maquinaria) | 0.109 | 28.50 | 3.11 |
| au00auh040 |  | Vibrador de hormigón, eléctrico. | 1.000 | 0.00 | 0.00 |
| mo019 | h | Albañil. (mano de obra) | 1.401 | 5.02 | 7.03 |
| mo111 | h | Peón de albañil. (mano de obra) | 1.060 | 3.38 | 3.58 |
| % | % | Costes directos complementarios | 2 % | 115.58 | 2.31 |
|  |  | Costes directos |  |  | 117.89 |
