# Caja de revisión prefabricada de polipropileno, de dimensiones interiores 23 cm de diámetro en la base y 20 cm de altura, con tapa, para alojamiento de la válvula

- Propiedad del archivo: CYPE INGENIEROS, S.A.
- Formato: FIEBDC-3/2002
- Ámbito geográfico: Ecuador
- Costes indirectos: 3.00 %
- Gastos generales: 13.00 %
- Beneficio industrial: 6.00 %
- IVA: 12.00 %

## I Instalaciones

### IF Plomería

#### IFW Elementos

**IFW070** Ud Caja de revisión prefabricada de polipropileno, de dimensiones interiores 23 cm de diámetro en la base y 20 cm de altura, con tapa, para alojamiento de la válvula.
Suministro y montaje de caja de revisión enterrada, de dimensiones interiores 23 cm de diámetro en la base y 20 cm de altura, prefabricada de polipropileno, sobre solera de hormigón simple f'c=210 kg/cm² (21 MPa), clase de exposición F0 S0 P0 C0, tamaño máximo del árido 19 mm, consistencia blanda de 15 cm de espesor, con tapa de 18 cm de diámetro, para alojamiento de la válvula. Incluso excavación manual y relleno del trasdós con material granular, formación de agujeros para el paso de los tubos. Totalmente montada.
Incluye: Replanteo de la caja de revisión. Excavación con medios manuales. Eliminación de las tierras sueltas del fondo de la excavación. Vertido y compactación del hormigón en formación de solera. Colocación de la caja de revisión prefabricada. Formación de agujeros para el paso de los tubos. Conexionado. Colocación de la tapa. Relleno del trasdós. Eliminación de restos, limpieza final y retirada de escombros. Carga de escombros sobre camión o contenedor.
Criterio de medición de proyecto: Número de unidades previstas, según documentación gráfica de Proyecto.
Criterio de medición de obra: Se medirá el número de unidades realmente ejecutadas según especificaciones de Proyecto.

| Código | Ud | Descripción | Rendimiento | Precio | Importe |
|---|---|---|---|---|---|
| mt10hmf050akb | m³ | Hormigón simple f'c=210 kg/cm² (21 MPa), clase de exposición F0 S0 P0 C0, tamaño máximo del árido 19 mm, consistencia blanda, premezclado en planta, según NEC-11 y ACI 318-08. (material) | 0.042 | 72.07 | 3.03 |
| mt37aar020a | Ud | Caja de revisión prefabricada de polipropileno, de sección circular, de 23 cm de diámetro en la base y 20 cm de altura, con tapa de color verde de 18 cm de diámetro. (material) | 1.000 | 3.49 | 3.49 |
| mt01arr010a | t | Grava de cantera, de 19 a 25 mm de diámetro. (material) | 0.098 | 6.56 | 0.64 |
| au00auh040 |  | Vibrador de hormigón, eléctrico. | 1.000 | 0.00 | 0.00 |
| mo019 | h | Albañil. (mano de obra) | 0.631 | 5.02 | 3.17 |
| mo111 | h | Peón de albañil. (mano de obra) | 0.700 | 3.38 | 2.37 |
| % | % | Costes directos complementarios | 2 % | 12.70 | 0.25 |
|  |  | Costes directos |  |  | 12.95 |
