# Vaporizador de calentamiento directo, a gas

- Propiedad del archivo: CYPE INGENIEROS, S.A.
- Formato: FIEBDC-3/2002
- Ámbito geográfico: Ecuador
- Divisa: USD
- Costes indirectos: 3.00 %
- Gastos generales: 13.00 %
- Beneficio industrial: 6.00 %
- IVA: 12.00 %

## I Instalaciones

### IG Gases combustibles

#### IGD Depósitos

**IGD135** Ud Vaporizador de calentamiento directo, a gas.
Vaporizador de calentamiento directo, a gas, de 80 kg/h de caudal nominal y 534x559x1067 mm, compuesto por cuerpo de lámina de acero, acabado con pintura epoxi color verde; depósito de presión; válvula de control de entrada de gas en fase líquida, de 3/4"; válvula de control de nivel de gas en fase líquida con flotador; válvula de control de salida de gas en fase gaseosa, de 1"; termostato; válvula de seguridad; regulador de quemador; quemador y accesorios de conexión.
Criterio de valoración económica: El precio no incluye la obra civil.
Incluye: Colocación y fijación del vaporizador. Montaje, conexionado y comprobación de su correcto funcionamiento.
Criterio de medición de proyecto: Número de unidades previstas, según documentación gráfica de Proyecto.
Criterio de medición de obra: Se medirá el número de unidades realmente ejecutadas según especificaciones de Proyecto.

| Código | Ud | Descripción | Rendimiento | Precio | Importe |
|---|---|---|---|---|---|
| mt43vag020a | Ud | Vaporizador de calentamiento directo, a gas, de 80 kg/h de caudal nominal y 534x559x1067 mm, compuesto por cuerpo de lámina de acero, acabado con pintura epoxi color verde; depósito de presión; válvula de control de entrada de gas en fase líquida, de 3/4"; válvula de control de nivel de gas en fase líquida con flotador; válvula de control de salida de gas en fase gaseosa, de 1"; termostato; válvula de seguridad; regulador de quemador; quemador y accesorios de conexión. (material) | 1.000 | 5033.65 | 5033.65 |
| mt43www010 | Ud | Material auxiliar para instalaciones de gas. (material) | 1.000 | 2.01 | 2.01 |
| mo010 | h | Técnico de gas. (mano de obra) | 0.369 | 10.62 | 3.92 |
| mo109 | h | Ayudante instalador de gas. (mano de obra) | 0.369 | 6.62 | 2.44 |
| % | % | Herramienta menor | 2 % | 5042.02 | 100.84 |
|  |  | Costes directos |  |  | 5142.86 |
