# Luminaria para hospital. Instalación empotrada

- Propiedad del archivo: CYPE INGENIEROS, S.A.
- Formato: FIEBDC-3/2002
- Ámbito geográfico: Ecuador
- Divisa: USD
- Costes indirectos: 3.00 %
- Gastos generales: 13.00 %
- Beneficio industrial: 6.00 %
- IVA: 12.00 %

## I Instalaciones

### II Iluminación

#### III Interior

**III020** Ud Luminaria para hospital. Instalación empotrada.
Luminaria rectangular para hospital, de techo, de lámina de acero, acabado termoesmaltado, de color blanco acabado mate, con tratamiento antibacteriano, no regulable, de 62 W, alimentación a 220/240 V y 50-60 Hz, de 297x1197x102 mm, con lámpara LED, temperatura de color 4000 K, óptica formada por reflector de alto rendimiento, haz de luz extensivo 85°, difusor microprismático de alta transparencia, cierre óptico con vidrio de seguridad templado, marco embellecedor de aluminio extruido, índice de deslumbramiento unificado menor de 19, índice de reproducción cromática mayor de 80, flujo luminoso 5910 lúmenes, grado de protección IP65, con sistema de fijación y regletas de conexión. Instalación empotrada.
Criterio de valoración económica: El precio no incluye las ayudas de albañilería para instalaciones.
Incluye: Replanteo. Montaje, conexionado y comprobación de su correcto funcionamiento.
Criterio de medición de proyecto: Número de unidades previstas, según documentación gráfica de Proyecto.
Criterio de medición de obra: Se medirá el número de unidades realmente ejecutadas según especificaciones de Proyecto.

| Código | Ud | Descripción | Rendimiento | Precio | Importe |
|---|---|---|---|---|---|
| mt34lle185dc | Ud | Luminaria rectangular para hospital, de techo, de lámina de acero, acabado termoesmaltado, de color blanco acabado mate, con tratamiento antibacteriano, no regulable, de 62 W, alimentación a 220/240 V y 50-60 Hz, de 297x1197x102 mm, con lámpara LED, temperatura de color 4000 K, óptica formada por reflector de alto rendimiento, haz de luz extensivo 85°, difusor microprismático de alta transparencia, cierre óptico con vidrio de seguridad templado, marco embellecedor de aluminio extruido, índice de deslumbramiento unificado menor de 19, índice de reproducción cromática mayor de 80, flujo luminoso 5910 lúmenes, grado de protección IP65, con sistema de fijación y regletas de conexión, para empotrar. (material) | 1.000 | 928.63 | 928.63 |
| mo003 | h | Electricista. (mano de obra) | 0.301 | 10.62 | 3.20 |
| mo102 | h | Ayudante electricista. (mano de obra) | 0.301 | 6.62 | 1.99 |
| % | % | Herramienta menor | 2 % | 933.82 | 18.68 |
|  |  | Costes directos |  |  | 952.50 |
