# Luminaria tipo Downlight. Instalación en superficie

- Propiedad del archivo: CYPE INGENIEROS, S.A.
- Formato: FIEBDC-3/2002
- Ámbito geográfico: Ecuador
- Divisa: USD
- Costes indirectos: 3.00 %
- Gastos generales: 13.00 %
- Beneficio industrial: 6.00 %
- IVA: 12.00 %

## I Instalaciones

### II Iluminación

#### III Interior

**III110** Ud Luminaria tipo Downlight. Instalación en superficie.
Luminaria cuadrada de techo Downlight, de 210x210x202 mm, para 2 lámparas fluorescentes compactas triples TC-TELI de 26 W, rendimiento 72%; marco exterior de aluminio inyectado; cuerpo interior de lámina de acero, acabado termoesmaltado mate, de color negro; reflector de aluminio acabado semimate; protección IP20 y aislamiento clase F. Instalación en superficie. Incluso lámparas.
Incluye: Replanteo. Montaje, conexionado y comprobación de su correcto funcionamiento.
Criterio de medición de proyecto: Número de unidades previstas, según documentación gráfica de Proyecto.
Criterio de medición de obra: Se medirá el número de unidades realmente ejecutadas según especificaciones de Proyecto.

| Código | Ud | Descripción | Rendimiento | Precio | Importe |
|---|---|---|---|---|---|
| mt34ode460p | Ud | Luminaria cuadrada de techo Downlight, de 210x210x202 mm, para 2 lámparas fluorescentes compactas triples TC-TELI de 26 W, rendimiento 72%; marco exterior de aluminio inyectado; cuerpo interior de lámina de acero, acabado termoesmaltado mate, de color negro; reflector de aluminio acabado semimate; protección IP20 y aislamiento clase F. (material) | 1.000 | 266.99 | 266.99 |
| mt34tuf020y | Ud | Lámpara fluorescente compacta TC-TELI de 26 W. (material) | 2.000 | 13.90 | 27.80 |
| mo003 | h | Electricista. (mano de obra) | 0.181 | 9.71 | 1.76 |
| mo102 | h | Ayudante electricista. (mano de obra) | 0.181 | 6.04 | 1.09 |
| % | % | Herramienta menor | 2 % | 297.64 | 5.95 |
|  |  | Costes directos |  |  | 303.59 |
