# Franja cortafuegos horizontal

- Propiedad del archivo: CYPE INGENIEROS, S.A.
- Formato: FIEBDC-3/2002
- Ámbito geográfico: Ecuador
- Divisa: USD
- Costes indirectos: 3.00 %
- Gastos generales: 13.00 %
- Beneficio industrial: 6.00 %
- IVA: 12.00 %

## I Instalaciones

### IO Contra incendios

#### IOJ Protección pasiva contra incendios

**IOJ041** m² Franja cortafuegos horizontal, de 1 m de anchura, con una resistencia al fuego EI 60, para edificio de uso industrial, fijada mecánicamente a la medianera con subestructura soporte (no incluida en este precio), sistema D113-FC.es 01 "KNAUF", compuesta por 2 placas de yeso laminado DF / - 1200 / longitud / 15 / con los bordes longitudinales afinados, cortafuego "KNAUF", fijadas a la subestructura soporte. Incluso tornillos para la fijación de las placas, y pasta y cinta para el tratamiento de juntas.
Franja cortafuegos horizontal, de 1 m de anchura, con una resistencia al fuego EI 60, para edificio de uso industrial, fijada mecánicamente a la medianera con subestructura soporte (no incluida en este precio), sistema D113-FC.es 01 "KNAUF", compuesta por 2 placas de yeso laminado DF / - 1200 / longitud / 15 / con los bordes longitudinales afinados, cortafuego "KNAUF", fijadas a la subestructura soporte. Incluso tornillos para la fijación de las placas, y pasta y cinta para el tratamiento de juntas.
Incluye: Replanteo. Colocación y fijación de los perfiles perimetrales. Preparación y corte de las placas. Atornillado de las placas a los perfiles perimetrales y a las maestras. Tratamiento de juntas.
Criterio de medición de proyecto: Superficie medida según documentación gráfica de Proyecto.
Criterio de medición de obra: Se medirá la superficie realmente ejecutada según especificaciones de Proyecto.

| Código | Ud | Descripción | Rendimiento | Precio | Importe |
|---|---|---|---|---|---|
| mt12ptk030 | Ud | Fijación "KNAUF" para hormigón. (material) | 0.800 | 0.49 | 0.39 |
| mt12pfk012a | m | Perfil U 30/30 de lámina de acero galvanizado, sistemas "KNAUF", espesor 0,55 mm. (material) | 1.000 | 1.25 | 1.25 |
| mt12ppk010eb | m² | Placa de yeso laminado DF / - 1200 / longitud / 15 / con los bordes longitudinales afinados, cortafuego "KNAUF"; Euroclase A2-s1, d0 de reacción al fuego. (material) | 2.100 | 9.43 | 19.80 |
| mt12ptk010cc | Ud | Tornillo autoperforante TN "KNAUF" 3,5x25. (material) | 17.000 | 0.01 | 0.17 |
| mt12ptk010cf | Ud | Tornillo autoperforante TN "KNAUF" 3,5x45. (material) | 17.000 | 0.01 | 0.17 |
| mt12pik020n | kg | Pasta de juntas Uniflott GLS "KNAUF", de fraguado normal (45 minutos), rango de temperatura de trabajo de 10 a 30°C, para aplicación manual sin cinta de juntas. (material) | 0.500 | 0.33 | 0.17 |
| mt12pik010e | kg | Pasta de juntas Jointfiller 24H "KNAUF", Euroclase A2-s1, d0 de reacción al fuego, rango de temperatura de trabajo de 5 a 30°C, para aplicación manual con cinta de juntas. (material) | 0.600 | 1.06 | 0.64 |
| mt12pck010a | m | Cinta de juntas "KNAUF" de 50 mm de anchura. (material) | 0.450 | 0.04 | 0.02 |
| mo053 | h | Montador de mamparas y sistemas de placas. (mano de obra) | 0.362 | 7.27 | 2.63 |
| mo100 | h | Ayudante montador de mamparas y sistemas de placas. (mano de obra) | 0.362 | 4.50 | 1.63 |
| % | % | Herramienta menor | 2 % | 26.87 | 0.54 |
|  |  | Costes directos |  |  | 27.41 |
