# Ductos de chapa galvanizada de 0,6 mm de espesor y juntas transversales con vaina deslizante tipo bayoneta

- Propiedad del archivo: CYPE INGENIEROS, S.A.
- Formato: FIEBDC-3/2002
- Ámbito geográfico: Ecuador
- Costes indirectos: 3.00 %
- Gastos generales: 13.00 %
- Beneficio industrial: 6.00 %
- IVA: 16.00 %

## I Instalaciones

### IS Salubridad

#### ISG Ventilación mecánica para garajes

**ISG020** m² Ductos de chapa galvanizada de 0,6 mm de espesor y juntas transversales con vaina deslizante tipo bayoneta.
Incluye: Replanteo del recorrido de los ductos. Marcado y posterior anclaje de los soportes de los ductos. Montaje y fijación de ductos. Conexiones entre la red de ductos y los ventiladores o cajas de ventilación. Realización de pruebas de servicio.

| Código | Ud | Descripción | Rendimiento | Precio | Importe |
|---|---|---|---|---|---|
| mt42con115a | Ud | Repercusión, por m², de material auxiliar para fijación a la obra de ductos autoportantes para la distribución de aire en ventilación y climatización. (material) | 1.000 | 1.72 | 1.72 |
| mt42con110a | m² | Chapa galvanizada de 0,6 mm de espesor, y juntas transversales con vaina deslizante tipo bayoneta, para la formación de ductos autoportantes para la distribución de aire en ventilación y climatización. (material) | 1.050 | 11.49 | 12.06 |
| mo011 | h | Colocador de ductos metálicos. (mano de obra) | 0.503 | 4.11 | 2.07 |
| mo079 | h | Ayudante colocador de ductos metálicos. (mano de obra) | 0.503 | 2.80 | 1.41 |
| % | % | Costes directos complementarios | 2 % | 17.26 | 0.35 |
|  |  | Costes directos |  |  | 17.61 |
