# Rejilla de intemperie para instalaciones de ventilación, marco frontal y lamas de chapa perfilada de acero galvanizado, de 1800x330 mm

- Propiedad del archivo: CYPE INGENIEROS, S.A.
- Formato: FIEBDC-3/2002
- Ámbito geográfico: Ecuador
- Costes indirectos: 3.00 %
- Gastos generales: 13.00 %
- Beneficio industrial: 6.00 %
- IVA: 16.00 %

## I Instalaciones

### IS Salubridad

#### ISG Ventilación mecánica para garajes

**ISG035** Ud Rejilla de intemperie para instalaciones de ventilación, marco frontal y lamas de chapa perfilada de acero galvanizado, de 1800x330 mm.
Incluye: Replanteo. Montaje y fijación de la rejilla en el cerramiento. Conexión al ducto.

| Código | Ud | Descripción | Rendimiento | Precio | Importe |
|---|---|---|---|---|---|
| mt42trx370ah1 | Ud | Rejilla de intemperie para instalaciones de ventilación, marco frontal y lamas de chapa perfilada de acero galvanizado, de 1800x330 mm, tela metálica de acero galvanizado con malla de 20x20 mm. (material) | 1.000 | 446.68 | 446.68 |
| mo009 | h | Montador. (mano de obra) | 0.263 | 4.11 | 1.08 |
| mo075 | h | Ayudante montador. (mano de obra) | 0.263 | 2.80 | 0.74 |
| % | % | Costes directos complementarios | 2 % | 448.50 | 8.97 |
|  |  | Costes directos |  |  | 457.47 |
