# Sistema de detección automática de monóxido de carbono (CO) formado por central de 1 zona de detección

- Propiedad del archivo: CYPE INGENIEROS, S.A.
- Formato: FIEBDC-3/2002
- Ámbito geográfico: Ecuador
- Costes indirectos: 3.00 %
- Gastos generales: 13.00 %
- Beneficio industrial: 6.00 %
- IVA: 16.00 %

## I Instalaciones

### IS Salubridad

#### ISG Ventilación mecánica para garajes

**ISG050** Ud Sistema de detección automática de monóxido de carbono (CO) formado por central de 1 zona de detección, detector de monóxido de carbono, y canalización con tubo de protección colocado superficialmente.
Incluye: Replanteo de la canalización eléctrica y elementos que componen la instalación. Tendido y fijación del tubo de protección del cableado. Tendido de cables. Montaje y conexionado de detectores y central.

| Código | Ud | Descripción | Rendimiento | Precio | Importe |
|---|---|---|---|---|---|
| mt35aia090aa | m | Tubo rígido de PVC, roscable, curvable en caliente, de color negro, de 16 mm de diámetro nominal, para canalización fija en superficie. Resistencia a la compresión 1250 N, resistencia al impacto 2 julios, temperatura de trabajo -5°C hasta 60°C, con grado de protección IP 547, propiedades eléctricas: aislante, no propagador de la llama. Incluso parte proporcional de abrazaderas, elementos de sujeción y accesorios (curvas, manguitos, tes, codos y curvas flexibles). (material) | 20.000 | 1.09 | 21.80 |
| mt35cun040aa | m | Cable unipolar H07V-K con conductor multifilar de cobre clase 5 (-K) de 1,5 mm² de sección, con aislamiento de PVC (V), siendo su tensión asignada de 450/750 V. (material) | 55.000 | 0.34 | 18.70 |
| mt41pig310a | Ud | Detector de monóxido de carbono, formado por un elemento sensible a las partículas de monóxido de carbono con tecnología por semiconductor, para alimentación de 13 a 28 Vcc, con led de activación e indicador de alarma y base intercambiable. (material) | 1.000 | 103.18 | 103.18 |
| mt41pig300a | Ud | Central de detección automática de monóxido de carbono, microprocesada de 1 zona de detección, con caja y puerta metálica con cerradura, con módulo de alimentación, rectificador de corriente, panel de control con display retroiluminado para indicar la concentración del gas en partes por millón, ajustar los niveles de ventilación, alarma y sensibilidad de detección, aviso e indicación de avería. (material) | 1.000 | 393.94 | 393.94 |
| mt41www020 | Ud | Material auxiliar para instalaciones de detección y alarma. (material) | 1.000 | 2.00 | 2.00 |
| mo004 | h | Técnico instalador de de redes y equipos de detección y seguridad. (mano de obra) | 4.022 | 4.11 | 16.53 |
| mo096 | h | Ayudante instalador de de redes y equipos de detección y seguridad. (mano de obra) | 4.022 | 2.80 | 11.26 |
| % | % | Costes directos complementarios | 2 % | 567.41 | 11.35 |
|  |  | Costes directos |  |  | 578.76 |
