# Ventilador helicocentrífugo de perfil bajo

- Propiedad del archivo: CYPE INGENIEROS, S.A.
- Formato: FIEBDC-3/2002
- Ámbito geográfico: Ecuador
- Costes indirectos: 3.00 %
- Gastos generales: 13.00 %
- Beneficio industrial: 6.00 %
- IVA: 16.00 %

## I Instalaciones

### IS Salubridad

#### ISM Ventilación mecánica para viviendas

**ISM040** Ud Ventilador helicocentrífugo de perfil bajo.
Incluye: Replanteo. Colocación y fijación del ventilador en línea. Conexionado.

| Código | Ud | Descripción | Rendimiento | Precio | Importe |
|---|---|---|---|---|---|
| mt42vsp030b | Ud | Ventilador helicocentrífugo de perfil bajo, de dos velocidades, potencia máxima de 24 W, caudal máximo de 240 m³/h, de 176 mm de diámetro y 303 mm de longitud, nivel de presión sonora de 31 dBA, para ductos de 100 mm de diámetro, formado por cuerpo de polipropileno, hélice de ABS, caja de bornes y motor para alimentación monofásica a 230 V y 50 Hz de frecuencia. (material) | 1.000 | 136.78 | 136.78 |
| mo003 | h | Técnico instalador de climatización. (mano de obra) | 0.254 | 4.11 | 1.04 |
| mo095 | h | Ayudante instalador de climatización. (mano de obra) | 0.254 | 2.80 | 0.71 |
| % | % | Costes directos complementarios | 2 % | 138.53 | 2.77 |
|  |  | Costes directos |  |  | 141.30 |
