# Sombrerete cónico de chapa galvanizada, para ducto de salida de 125 mm de diámetro exterior, para ventilación mecánica

- Propiedad del archivo: CYPE INGENIEROS, S.A.
- Formato: FIEBDC-3/2002
- Ámbito geográfico: Ecuador
- Costes indirectos: 3.00 %
- Gastos generales: 13.00 %
- Beneficio industrial: 6.00 %
- IVA: 16.00 %

## I Instalaciones

### IS Salubridad

#### ISM Ventilación mecánica para viviendas

**ISM060** Ud Sombrerete cónico de chapa galvanizada, para ducto de salida de 125 mm de diámetro exterior, para ventilación mecánica.
Incluye: Replanteo. Fijación y colocación mediante elementos de anclaje.

| Código | Ud | Descripción | Rendimiento | Precio | Importe |
|---|---|---|---|---|---|
| mt20cvc100b | Ud | Sombrerete cónico contra la lluvia de chapa galvanizada, para ducto de salida de 125 mm de diámetro exterior y malla de protección contra la entrada de hojas y pájaros. (material) | 1.000 | 71.06 | 71.06 |
| mo018 | h | Albañil. (mano de obra) | 0.191 | 3.98 | 0.76 |
| mo103 | h | Peón especializado. (mano de obra) | 0.095 | 2.71 | 0.26 |
| % | % | Costes directos complementarios | 2 % | 72.08 | 1.44 |
|  |  | Costes directos |  |  | 73.52 |
