# Sombrerete cónico de chapa galvanizada, para ducto de salida de 200 mm de diámetro exterior, para ventilación mecánica

- Propiedad del archivo: CYPE INGENIEROS, S.A.
- Formato: FIEBDC-3/2002
- Ámbito geográfico: Ecuador
- Costes indirectos: 3.00 %
- Gastos generales: 13.00 %
- Beneficio industrial: 6.00 %
- IVA: 16.00 %

## I Instalaciones

### IS Salubridad

#### ISM Ventilación mecánica para viviendas

**ISM060** Ud Sombrerete cónico de chapa galvanizada, para ducto de salida de 200 mm de diámetro exterior, para ventilación mecánica.
Incluye: Replanteo. Fijación y colocación mediante elementos de anclaje.

| Código | Ud | Descripción | Rendimiento | Precio | Importe |
|---|---|---|---|---|---|
| mt20cvc100d | Ud | Sombrerete cónico contra la lluvia de chapa galvanizada, para ducto de salida de 200 mm de diámetro exterior y malla de protección contra la entrada de hojas y pájaros. (material) | 1.000 | 90.67 | 90.67 |
| mo018 | h | Albañil. (mano de obra) | 0.203 | 3.98 | 0.81 |
| mo103 | h | Peón especializado. (mano de obra) | 0.102 | 2.71 | 0.28 |
| % | % | Costes directos complementarios | 2 % | 91.76 | 1.84 |
|  |  | Costes directos |  |  | 93.60 |
