# Ducto flexible de PVC/poliéster, de 125 mm de diámetro, para instalación de ventilación

- Propiedad del archivo: CYPE INGENIEROS, S.A.
- Formato: FIEBDC-3/2002
- Ámbito geográfico: Ecuador
- Costes indirectos: 3.00 %
- Gastos generales: 13.00 %
- Beneficio industrial: 6.00 %
- IVA: 16.00 %

## I Instalaciones

### IS Salubridad

#### ISV Ductos de admisión y extracción para ventilación

**ISV300** m Ducto flexible de PVC/poliéster, de 125 mm de diámetro, para instalación de ventilación.
Incluye: Replanteo y trazado del ducto. Presentación de tubos, accesorios y piezas especiales. Colocación y fijación de tubos, accesorios y piezas especiales.

| Código | Ud | Descripción | Rendimiento | Precio | Importe |
|---|---|---|---|---|---|
| mt20cfp420d | Ud | Material auxiliar para montaje y sujeción a la obra de los ductos flexibles de PVC/poliéster, de 125 mm de diámetro. (material) | 1.000 | 0.30 | 0.30 |
| mt20cfp020dc | m | Tubo flexible de PVC, poliéster y cable de acero en espiral, de 125 mm de diámetro, rango de temperatura de trabajo de -10 a 80°C, con el precio incrementado el 10% en concepto de accesorios y piezas especiales. (material) | 1.000 | 6.65 | 6.65 |
| mo009 | h | Montador. (mano de obra) | 0.125 | 4.11 | 0.51 |
| mo075 | h | Ayudante montador. (mano de obra) | 0.062 | 2.80 | 0.17 |
| % | % | Costes directos complementarios | 2 % | 7.63 | 0.15 |
|  |  | Costes directos |  |  | 7.78 |
