# Ducto flexible de aluminio/poliéster, de 80 mm de diámetro, para instalación de ventilación

- Propiedad del archivo: CYPE INGENIEROS, S.A.
- Formato: FIEBDC-3/2002
- Ámbito geográfico: Ecuador
- Costes indirectos: 3.00 %
- Gastos generales: 13.00 %
- Beneficio industrial: 6.00 %
- IVA: 16.00 %

## I Instalaciones

### IS Salubridad

#### ISV Ductos de admisión y extracción para ventilación

**ISV310** m Ducto flexible de aluminio/poliéster, de 80 mm de diámetro, para instalación de ventilación.
Incluye: Replanteo y trazado del ducto. Presentación de tubos, accesorios y piezas especiales. Colocación y fijación de tubos, accesorios y piezas especiales.

| Código | Ud | Descripción | Rendimiento | Precio | Importe |
|---|---|---|---|---|---|
| mt20sfa420a | Ud | Material auxiliar para montaje y sujeción a la obra de los ductos flexibles de aluminio/poliéster, de 80 mm de diámetro. (material) | 1.000 | 0.21 | 0.21 |
| mt20sfa020ac | m | Tubo flexible de aluminio, poliéster y cable de acero en espiral, de 80 mm de diámetro, con el precio incrementado el 10% en concepto de accesorios y piezas especiales. (material) | 1.000 | 4.59 | 4.59 |
| mo009 | h | Montador. (mano de obra) | 0.098 | 4.11 | 0.40 |
| mo075 | h | Ayudante montador. (mano de obra) | 0.049 | 2.80 | 0.14 |
| % | % | Costes directos complementarios | 2 % | 5.34 | 0.11 |
|  |  | Costes directos |  |  | 5.45 |
