# Ducto semirrígido de lámina de acero electrozincada

- Propiedad del archivo: CYPE INGENIEROS, S.A.
- Formato: FIEBDC-3/2002
- Ámbito geográfico: Ecuador
- Divisa: USD
- Costes indirectos: 3.00 %
- Gastos generales: 13.00 %
- Beneficio industrial: 6.00 %
- IVA: 12.00 %

## I Instalaciones

### IV Ventilación

#### IVV Ductos de admisión y extracción para ventilación

**IVV200** m Ducto semirrígido de lámina de acero electrozincada.
Ducto de ventilación, formado por tubo semirrígido de lámina de acero electrozincada engatillada en espiral, de 125 mm de diámetro, color blanco, temperatura de trabajo de 250°C y puntas de temperatura de hasta 350°C, clase A1. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42csg420a | Ud | Material auxiliar para montaje y sujeción a la obra de los ductos semirrígidos de lámina de acero electrozincada, de 125 mm de diámetro. (material) | 1.000 | 0.80 | 0.80 |
| mt42csg020ac | m | Tubo semirrígido de lámina de acero electrozincada engatillada en espiral, de 125 mm de diámetro, color blanco, temperatura de trabajo de 250°C y puntas de temperatura de hasta 350°C, clase A1, con el precio incrementado el 10% en concepto de accesorios y piezas especiales. (material) | 1.000 | 17.59 | 17.59 |
| op00ato010 |  | Atornillador. | 1.000 | 0.00 | 0.00 |
| op00mar010 |  | Martillo. | 1.000 | 0.00 | 0.00 |
| op00tal010 |  | Taladro. | 1.000 | 0.00 | 0.00 |
| mo011 | h | Montador. (mano de obra) | 0.144 | 10.62 | 1.53 |
| mo080 | h | Ayudante montador. (mano de obra) | 0.072 | 6.62 | 0.48 |
| % | % | Herramienta menor | 2 % | 20.40 | 0.41 |
|  |  | Costes directos |  |  | 20.81 |
