# Reparación de impermeabilización de balcones y terrazas con filtraciones

- Propiedad del archivo: CYPE INGENIEROS, S.A.
- Formato: FIEBDC-3/2002
- Ámbito geográfico: Ecuador
- Divisa: USD
- Costes indirectos: 3.00 %
- Gastos generales: 13.00 %
- Beneficio industrial: 6.00 %
- IVA: 12.00 %

## N Aislamientos e impermeabilizaciones

### NI Impermeabilizaciones

#### NIG Cubiertas, galerías y balcones

**NIG211** m² Reparación de impermeabilización de balcones y terrazas con filtraciones, sobre superficie soporte cerámica vitrificada, realizada mediante el sistema MasterSeal Balcony 1336 "BASF", formado por capa de regularización con revestimiento elástico impermeabilizante monocomponente a base de resinas de poliuretano alifático con bajo contenido en disolventes, MasterSeal M 251 "BASF", de color rojo RAL 3013, mezclado con agregado de cuarzo natural, MasterTop F1 "BASF", como carga mineral (con una proporción en peso 1:0,5), aplicado con llana o rastrillo de goma; y sellado de la impermeabilización con revestimiento elástico impermeabilizante monocomponente a base de resinas de poliuretano alifático con bajo contenido en disolventes, MasterSeal M 251 "BASF", de color rojo RAL 3013, aplicado con rodillo o pistola.
Reparación de impermeabilización de balcones y terrazas con filtraciones, sobre superficie soporte cerámica vitrificada, realizada mediante el sistema MasterSeal Balcony 1336 "BASF", formado por capa de regularización con revestimiento elástico impermeabilizante monocomponente a base de resinas de poliuretano alifático con bajo contenido en disolventes, MasterSeal M 251 "BASF", de color rojo RAL 3013, mezclado con agregado de cuarzo natural, MasterTop F1 "BASF", como carga mineral (con una proporción en peso 1:0,5), aplicado con llana o rastrillo de goma; y sellado de la impermeabilización con revestimiento elástico impermeabilizante monocomponente a base de resinas de poliuretano alifático con bajo contenido en disolventes, MasterSeal M 251 "BASF", de color rojo RAL 3013, aplicado con rodillo o pistola.
Incluye: Aplicación de la imprimación. Resolución de los puntos singulares. Aplicación de la capa de regularización. Aplicación de la capa de sellado.
Criterio de medición de proyecto: Superficie medida en proyección horizontal, según documentación gráfica de Proyecto, desde las caras interiores de los antepechos o petos perimetrales que la limitan.
Criterio de medición de obra: Se medirá, en proyección horizontal, la superficie realmente ejecutada según especificaciones de Proyecto, desde las caras interiores de los antepechos o petos perimetrales que la limitan.

| Código | Ud | Descripción | Rendimiento | Precio | Importe |
|---|---|---|---|---|---|
| mt15bas120b | kg | Imprimación transparente, MasterSeal P 682 "BASF", a base de silano monocomponente y disolventes, con resistencia a los rayos UV, para aplicar sobre superficie soporte de cerámica vitrificada. (material) | 0.050 | 55.42 | 2.77 |
| mt15bas110b | kg | Revestimiento elástico impermeabilizante monocomponente a base de resinas de poliuretano alifático con bajo contenido en disolventes, MasterSeal M 251 "BASF", de color rojo RAL 3013, para impermeabilización de cubiertas, balcones y galerías, con resistencia a la intemperie, al tránsito peatonal, a aguas agresivas (agua de mar y aguas fecales), a varios ácidos diluidos, álcalis, aceites minerales y fuels. (material) | 0.900 | 36.26 | 32.63 |
| mt15bas130a | kg | Agregado de cuarzo natural, MasterTop F1 "BASF", de granulometría comprendida entre 0,18 y 0,3 mm, para utilizar como carga mineral en combinación con resinas epoxi o poliuretano. (material) | 0.250 | 1.04 | 0.26 |
| mo032 | h | Aplicador de productos impermeabilizantes. (mano de obra) | 0.147 | 6.69 | 0.98 |
| mo070 | h | Ayudante aplicador de productos impermeabilizantes. (mano de obra) | 0.147 | 4.23 | 0.62 |
| % | % | Herramienta menor | 2 % | 37.26 | 0.75 |
|  |  | Costes directos |  |  | 38.01 |
