# Partición desmontable formada por mampara ciega de 4x2,9 m, de acero galvanizado natural, con aislamiento intermedio de lana mineral y remate superior de acero galvanizado

- Propiedad del archivo: CYPE INGENIEROS, S.A.
- Formato: FIEBDC-3/2002
- Ámbito geográfico: Ecuador
- Costes indirectos: 3.00 %
- Gastos generales: 13.00 %
- Beneficio industrial: 6.00 %
- IVA: 12.00 %

## P Particiones y closets

### PM Mamparas

#### PMA Acero

**PMA010** Ud Partición desmontable formada por mampara ciega de 4x2,9 m, de acero galvanizado natural, con aislamiento intermedio de lana mineral y remate superior de acero galvanizado.
Suministro y montaje de partición desmontable formada por mampara ciega de 4x2,9 m de panel machihembrado compuesto por dos placas de acero galvanizado y aislamiento intermedio de lana mineral, perfilería de acero galvanizado natural y remate superior de panel machihembrado compuesto por dos placas de acero galvanizado. Incluso parte proporcional de herrajes, remates, sellado de juntas, soportes, encuentros con otros tipos de paramentos, colocación de canalizaciones para instalaciones y cajeados para mecanismos eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac010a | m² | Panel ciego machihembrado para mamparas, formado por dos placas de acero galvanizado con aislamiento intermedio de lana mineral de conductividad térmica 0,039 W/(mK). (material) | 11.300 | 71.97 | 813.26 |
| mt26mac020a | m | Perfil en "U" de acero galvanizado para mamparas. (material) | 9.700 | 3.81 | 36.96 |
| mt26mac030a | m | Barredera de acero galvanizado para mamparas. (material) | 3.900 | 3.96 | 15.44 |
| op00ato010 |  | Atornillador. | 1.000 | 0.00 | 0.00 |
| mo010 | h | Montador. (mano de obra) | 8.874 | 5.19 | 46.06 |
| mo078 | h | Ayudante montador. (mano de obra) | 8.874 | 3.52 | 31.24 |
| % | % | Costes directos complementarios | 2 % | 942.96 | 18.86 |
|  |  | Costes directos |  |  | 961.82 |
