# Partición desmontable formada por mampara ciega de 4x2,9 m, de acero galvanizado natural, con aislamiento intermedio de lana mineral y remate superior acristalado

- Propiedad del archivo: CYPE INGENIEROS, S.A.
- Formato: FIEBDC-3/2002
- Ámbito geográfico: Ecuador
- Costes indirectos: 3.00 %
- Gastos generales: 13.00 %
- Beneficio industrial: 6.00 %
- IVA: 12.00 %

## P Particiones y closets

### PM Mamparas

#### PMA Acero

**PMA010** Ud Partición desmontable formada por mampara ciega de 4x2,9 m, de acero galvanizado natural, con aislamiento intermedio de lana mineral y remate superior acristalado.
Suministro y montaje de partición desmontable formada por mampara ciega de 4x2,9 m de panel machihembrado compuesto por dos placas de acero galvanizado y aislamiento intermedio de lana mineral, perfilería de acero galvanizado natural y remate superior acristalado. Incluso parte proporcional de herrajes, remates, sellado de juntas, soportes, encuentros con otros tipos de paramentos, colocación de canalizaciones para instalaciones y cajeados para mecanismos eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac010a | m² | Panel ciego machihembrado para mamparas, formado por dos placas de acero galvanizado con aislamiento intermedio de lana mineral de conductividad térmica 0,039 W/(mK). (material) | 8.200 | 71.97 | 590.15 |
| mt26mac020a | m | Perfil en "U" de acero galvanizado para mamparas. (material) | 9.700 | 3.81 | 36.96 |
| mt26mac030a | m | Barredera de acero galvanizado para mamparas. (material) | 3.900 | 3.96 | 15.44 |
| mt21vpi010d | m² | Luna pulida incolora, 8 mm. (material) | 3.000 | 30.02 | 90.06 |
| mt26mac040 | m | Perfil de aluminio lacado para recibido del vidrio en mamparas. (material) | 8.500 | 5.21 | 44.29 |
| op00ato010 |  | Atornillador. | 1.000 | 0.00 | 0.00 |
| mo010 | h | Montador. (mano de obra) | 8.874 | 5.19 | 46.06 |
| mo078 | h | Ayudante montador. (mano de obra) | 8.874 | 3.52 | 31.24 |
| % | % | Costes directos complementarios | 2 % | 854.20 | 17.08 |
|  |  | Costes directos |  |  | 871.28 |
