# Puerta de tablero aglomerado acabado en melamina

- Propiedad del archivo: CYPE INGENIEROS, S.A.
- Formato: FIEBDC-3/2002
- Ámbito geográfico: Ecuador
- Costes indirectos: 3.00 %
- Gastos generales: 13.00 %
- Beneficio industrial: 6.00 %
- IVA: 12.00 %

## P Particiones y closets

### PM Mamparas

#### PMM Modulares

**PMM020** Ud Puerta de tablero aglomerado acabado en melamina, con estructura interna de aluminio, fijo superior con paneles de tablero aglomerado acabado en melamina con entrecalles horizontales de PVC y cámara entre paneles rellena con lana de roca; para mampara modular.
Suministro y colocación de puerta de tablero aglomerado acabado en melamina, con estructura interna de aluminio, fijo superior con paneles de tablero aglomerado acabado en melamina con entrecalles horizontales de PVC y cámara entre paneles rellena con lana de roca, perfilería vista superior y marco de puerta de aluminio anodizado o lacado estándar; para mampara modular. Incluso parte proporcional de herrajes, remates y sellado de juntas.
Incluye: Replanteo y marcado de los puntos de fijación. Aplomado, nivelación y fijación de los perfiles que forman el entramado. Colocación y fijación de la puerta. Tratamiento de las juntas de los módulos. Remate del perímetro del elemento, por las dos caras.
Criterio de medición de proyecto: Número de unidades previstas, según documentación gráfica de Proyecto.
Criterio de medición de obra: Se medirá el número de unidades realmente ejecutadas según especificaciones de Proyecto.

| Código | Ud | Descripción | Rendimiento | Precio | Importe |
|---|---|---|---|---|---|
| mt26mmd016c | Ud | Puerta de tablero aglomerado acabado en melamina, con estructura interna de aluminio, fijo superior con paneles de tablero aglomerado acabado en melamina con entrecalles horizontales de PVC y cámara entre paneles rellena con lana de roca, perfilería vista superior y marco de puerta de aluminio anodizado o lacado estándar; incluso bisagras y cerradura con pomo. (material) | 1.000 | 178.43 | 178.43 |
| op00ato010 |  | Atornillador. | 1.000 | 0.00 | 0.00 |
| mo010 | h | Montador. (mano de obra) | 0.740 | 5.19 | 3.84 |
| % | % | Costes directos complementarios | 2 % | 182.27 | 3.65 |
|  |  | Costes directos |  |  | 185.92 |
