# Trampilla de registro de acero, Revo 13 GKFI, sistema W250 "KNAUF", de 900x900 mm, para entramado autoportante de placas de yeso laminado

- Propiedad del archivo: CYPE INGENIEROS, S.A.
- Formato: FIEBDC-3/2002
- Ámbito geográfico: Ecuador
- Costes indirectos: 3.00 %
- Gastos generales: 13.00 %
- Beneficio industrial: 6.00 %
- IVA: 12.00 %

## P Particiones y closets

### PS Entramados autoportantes

#### PSY Placas de yeso laminado

**PSY021** Ud Trampilla de registro de acero, Revo 13 GKFI, sistema W250 "KNAUF", de 900x900 mm, para entramado autoportante de placas de yeso laminado.
Suministro y montaje de trampilla de registro de acero, Revo 13 GKFI, sistema W250 "KNAUF", de 900x900 mm, formada por marco, puerta, cierre y brazo de seguridad, para entramado autoportante de placas de yeso laminado. Incluso accesorios de montaje. Totalmente terminada.
Incluye: Marcado y corte de la placa de yeso laminado. Colocación de la trampilla.
Criterio de medición de proyecto: Número de unidades previstas, según documentación gráfica de Proyecto.
Criterio de medición de obra: Se medirá el número de unidades realmente colocadas según especificaciones de Proyecto.

| Código | Ud | Descripción | Rendimiento | Precio | Importe |
|---|---|---|---|---|---|
| mt12ppk060t | Ud | Trampilla de registro de acero, Revo 13 GKFI, sistema W250 "KNAUF", de 900x900 mm, formada por marco, puerta, cierre y brazo de seguridad. (material) | 1.000 | 274.63 | 274.63 |
| op00fre010 |  | Fresadora. | 0.100 | 0.00 | 0.00 |
| op00ato010 |  | Atornillador. | 0.100 | 0.00 | 0.00 |
| op00tal010 |  | Taladro. | 0.100 | 0.00 | 0.00 |
| mo052 | h | Montador de mamparas y sistemas de placas. (mano de obra) | 0.153 | 5.19 | 0.79 |
| mo098 | h | Ayudante montador de mamparas y sistemas de placas. (mano de obra) | 0.153 | 3.52 | 0.54 |
| % | % | Costes directos complementarios | 2 % | 275.96 | 5.52 |
|  |  | Costes directos |  |  | 281.48 |
