# Tabique sencillo

- Propiedad del archivo: CYPE INGENIEROS, S.A.
- Formato: FIEBDC-3/2002
- Ámbito geográfico: Ecuador
- Costes indirectos: 3.00 %
- Gastos generales: 13.00 %
- Beneficio industrial: 6.00 %
- IVA: 12.00 %

## P Particiones y closets

### PS Entramados autoportantes

#### PSY Placas de yeso laminado

**PSY060** m² Tabique sencillo, sistema Placo Force "PLACO", (12,5 + 48 + 12,5)/600 (48) realizado con una placa de yeso laminado GF-C1-I-W2 / - 1200 / 2400 / 12,5 / borde cuadrado, Rigidur H 13 BC "PLACO" en una cara y otra placa GF-C1-I-W2 / - 1200 / 2400 / 12,5 / borde cuadrado, Rigidur H 13 BC "PLACO" en la otra cara, atornilladas directamente a una estructura simple autoportante de perfiles metálicos de acero galvanizado formada por canales R 48 "PLACO" y montantes M 48 "PLACO", con una separación entre montantes de 600 mm y una disposición normal "N", banda autoadhesiva, Banda 45 "PLACO", en los canales y montantes de arranque; 73 mm de espesor total.
Suministro y montaje de tabique sencillo, sistema Placo Force "PLACO", autoportante, de 73 mm de espesor total, sobre banda autoadhesiva, Banda 45 "PLACO", colocada debajo de los canales y montantes de arranque, formado por una estructura simple autoportante de perfiles metálicos de acero galvanizado formada por canales R 48 "PLACO" y montantes M 48 "PLACO", con una separación entre montantes de 600 mm y una disposición normal "N", a cada lado de la cual se atornilla una placa de yeso laminado GF-C1-I-W2 / - 1200 / 2400 / 12,5 / borde cuadrado, Rigidur H 13 BC "PLACO" en una cara y otra placa GF-C1-I-W2 / - 1200 / 2400 / 12,5 / borde cuadrado, Rigidur H 13 BC "PLACO" en la otra cara. Incluso parte proporcional de replanteo de la perfilería, zonas de paso y huecos; colocación en todo su perímetro de cintas o bandas estancas, en la superficie de apoyo o contacto de la perfilería con los paramentos; anclajes de canales y montantes metálicos; corte y fijación de las placas mediante tornillería; tratamiento de las zonas de paso y huecos; ejecución de ángulos; tratamiento de juntas mediante pasta y cinta de juntas; recibido de las cajas para alojamiento de mecanismos eléctricos y de paso de instalaciones, previo replanteo de su ubicación en las placas y perforación de las mismas, y limpieza final. Totalmente terminado y listo para imprimar, pintar o revestir (sin incluir en este precio el aislamiento a colocar entre montantes).
Incluye: Replanteo y trazado en la losa inferior y en el superior de los tabiques a realizar. Colocación de banda de estanqueidad y canales inferiores, sobre piso terminado o base de asiento. Colocación de banda de estanqueidad y canales superiores, bajo losas. Colocación y fijación de los montantes sobre los elementos horizontales. Colocación de las placas para el cierre de una de las caras del tabique, mediante fijaciones mecánicas. Cierre de la segunda cara con placas, mediante fijaciones mecánicas. Replanteo de las cajas para alojamiento de mecanismos eléctricos y de paso de instalaciones, y posterior perforación de las placas. Tratamiento de las juntas entre placas. Recibido de las cajas para alojamiento de mecanismos eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12plj020a | m | Banda estanca, Banda 45 "PLACO", de espuma de células cerradas con una cara autoadhesiva, para la estanqueidad y aislamiento de la base de los tabiques. (material) | 0.450 | 0.35 | 0.16 |
| mt12plp070b | m | Canal de perfil metálico de acero galvanizado, R 48 "PLACO", fabricado mediante laminación en frío, de 3000 mm de longitud, 48x30 mm de sección y 0,55 mm de espesor. (material) | 0.900 | 1.54 | 1.39 |
| mt12plp060b | m | Montante de perfil metálico de acero galvanizado, M 48 "PLACO", fabricado mediante laminación en frío, de 3000 mm de longitud, 46,5x36 mm de sección y 0,6 mm de espesor. (material) | 2.100 | 1.82 | 3.82 |
| mt12plk015a | m² | Placa de yeso laminado reforzada con fibras GF-C1-I-W2 / - 1200 / 2400 / 12,5 / borde cuadrado, Rigidur H 13 BC "PLACO". (material) | 1.050 | 15.10 | 15.86 |
| mt12plk015a | m² | Placa de yeso laminado reforzada con fibras GF-C1-I-W2 / - 1200 / 2400 / 12,5 / borde cuadrado, Rigidur H 13 BC "PLACO". | 1.050 | 15.10 | 15.86 |
| mt12plt030b | Ud | Tornillo autoperforante rosca-metal, TRPF 13 "PLACO", de 13 mm de longitud. (material) | 4.000 | 0.02 | 0.08 |
| mt12plt050c | Ud | Tornillo autorroscante Rigidur 40 "PLACO", con cabeza de trompeta, de 40 mm de longitud. (material) | 22.000 | 0.02 | 0.44 |
| mt12plj030 | m | Cinta autoadhesiva de malla de fibra de vidrio, Placofinish "PLACO", para refuerzo de juntas. (material) | 2.800 | 0.06 | 0.17 |
| mt12plm020a | kg | Pasta de fraguado en polvo, Vario "PLACO", para el tratamiento de las juntas de las placas de yeso laminado. (material) | 0.660 | 1.62 | 1.07 |
| op00ato010 |  | Atornillador. | 1.000 | 0.00 | 0.00 |
| op00fre010 |  | Fresadora. | 1.000 | 0.00 | 0.00 |
| mo052 | h | Montador de mamparas y sistemas de placas. (mano de obra) | 0.397 | 5.19 | 2.06 |
| mo098 | h | Ayudante montador de mamparas y sistemas de placas. (mano de obra) | 0.137 | 3.52 | 0.48 |
| % | % | Costes directos complementarios | 2 % | 41.39 | 0.83 |
|  |  | Costes directos |  |  | 42.22 |
