# Trampilla de registro de plástico color blanco, Plastictramp "PLACO", de 130x235 mm, para trasdosado de placas de yeso laminado, en particiones interiores

- Propiedad del archivo: CYPE INGENIEROS, S.A.
- Formato: FIEBDC-3/2002
- Ámbito geográfico: Ecuador
- Costes indirectos: 3.00 %
- Gastos generales: 13.00 %
- Beneficio industrial: 6.00 %
- IVA: 12.00 %

## P Particiones y closets

### PT Tabiques

#### PTW Sistemas de trasdosados de placas

**PTW079** Ud Trampilla de registro de plástico color blanco, Plastictramp "PLACO", de 130x235 mm, para trasdosado de placas de yeso laminado, en particiones interiores.
Suministro y montaje de trampilla de registro de plástico color blanco, Plastictramp "PLACO", de 130x235 mm, formada por marco y puerta, para trasdosado de placas de yeso laminado, en particiones interiores. Incluso accesorios de montaje. Totalmente terminada.
Incluye: Marcado y corte de la placa de yeso laminado. Colocación de la trampilla.
Criterio de medición de proyecto: Número de unidades previstas, según documentación gráfica de Proyecto.
Criterio de medición de obra: Se medirá el número de unidades realmente colocadas según especificaciones de Proyecto.

| Código | Ud | Descripción | Rendimiento | Precio | Importe |
|---|---|---|---|---|---|
| mt12plk080a | Ud | Trampilla de registro de plástico color blanco, Plastictramp "PLACO", de 130x235 mm, formada por marco y puerta. (material) | 1.000 | 15.90 | 15.90 |
| op00fre010 |  | Fresadora. | 0.100 | 0.00 | 0.00 |
| mo014 | h | Montador de cielos rasos. (mano de obra) | 0.162 | 5.19 | 0.84 |
| mo080 | h | Ayudante montador de cielos rasos. (mano de obra) | 0.162 | 3.52 | 0.57 |
| % | % | Costes directos complementarios | 2 % | 17.31 | 0.35 |
|  |  | Costes directos |  |  | 17.66 |
