# Sistema de cubierta Deck con fijación mecánica

- Propiedad del archivo: CYPE INGENIEROS, S.A.
- Formato: FIEBDC-3/2002
- Ámbito geográfico: Ecuador
- Costes indirectos: 3.00 %
- Gastos generales: 13.00 %
- Beneficio industrial: 6.00 %
- IVA: 16.00 %

## Q Cubiertas

### QA Planas

#### QAD No transitables, no ventiladas

**QAD044** m² Sistema de cubierta Deck con fijación mecánica, "CHOVA", tipo convencional, pendiente del 1% al 15%, compuesta de: soporte base: perfil nervado autoportante de chapa de acero galvanizado S 280 de 0,7 mm de espesor, acabado liso, con 3 nervios de 50 mm de altura separados 260 mm; aislamiento térmico: panel de lana de roca hidrofugada, de alta densidad, LAROC N 150/4 "CHOVA", de 40 mm de espesor; impermeabilización: monocapa con lámina de betún modificado con elastómero SBS, POLITABER COMBI FM 50/G "CHOVA", fijada mecánicamente al soporte con 3 tornillos de acero cada m², de 65 mm de longitud.
Formación de cubierta Deck con fijación mecánica, "CHOVA", tipo convencional, pendiente del 1% al 15%, compuesta de los siguientes elementos: SOPORTE BASE: perfil nervado autoportante de chapa de acero galvanizado S 280 de 0,7 mm de espesor, acabado liso, con 3 nervios de 50 mm de altura separados 260 mm, inercia 18 cm4 y masa superficial 5,5 kg/m²; AISLAMIENTO TÉRMICO: panel de lana de roca hidrofugada, de alta densidad, LAROC N 150/4 "CHOVA", de 40 mm de espesor, resistencia térmica 1,05 m²K/W, conductividad térmica 0,038 W/(mK); IMPERMEABILIZACIÓN: tipo monocapa, no adherida, formada por una lámina de betún modificado con elastómero SBS, POLITABER COMBI FM 50/G "CHOVA", LBM - 50/G - FM, de 5 kg/m², con armadura de fieltro de poliéster no tejido reforzado (para fijación mecánica) de 150 g/m², de superficie autoprotegida (protección mineral en la cara exterior, color pizarra gris y plástico antiadherente en la cara interior), fijada mecánicamente; FIJACIONES MECÁNICAS: lámina impermeabilizante fijada mecánicamente al soporte metálico mediante tornillo de acero EVDF ZBJ de 6 mm de diámetro y 65 mm de longitud, con tratamiento anticorrosión, taco y arandela de reparto de 40x40 mm, dispuestos en 3 puntos cada m². Incluso parte proporcional de formación de juntas de dilatación en cubierta y resolución de puntos singulares.
Incluye: Todas. Replanteo de las chapas nervadas y de los puntos singulares. Corte, preparación y colocación de las chapas. Ejecución de juntas y perímetro. Fijación mecánica de las chapas. Resolución de puntos singulares. Revisión de la superficie base en la que se realiza la fijación del aislamiento de acuerdo con las exigencias de la técnica a emplear. Corte, ajuste y colocación del aislamiento. Colocación de la impermeabilización. Fijación mecánica de la impermeabilización.
Criterio de medición de proyecto: Superficie medida en proyección horizontal, según documentación gráfica de Proyecto, desde las caras interiores de los antepechos o petos perimetrales que la limitan.
Criterio de medición de obra: Se medirá, en proyección horizontal, la superficie realmente ejecutada según especificaciones de Proyecto, desde las caras interiores de los antepechos o petos perimetrales que la limitan.

| Código | Ud | Descripción | Rendimiento | Precio | Importe |
|---|---|---|---|---|---|
| mt13ccg200ac | m² | Perfil nervado autoportante de chapa de acero galvanizado S 280 de 0,7 mm de espesor, acabado liso, con 3 nervios de 50 mm de altura separados 260 mm, inercia 18 cm4 y masa superficial 5,5 kg/m². (material) | 1.100 | 8.38 | 9.22 |
| mt16lrc020a | m² | Panel de lana de roca hidrofugada, de alta densidad, LAROC N 150/4 "CHOVA", de 40 mm de espesor, resistencia térmica 1,05 m²K/W, conductividad térmica 0,038 W/(mK). (material) | 1.050 | 17.47 | 18.34 |
| mt14lgc020i | m² | Lámina de betún modificado con elastómero SBS, POLITABER COMBI FM 50/G "CHOVA", LBM - 50/G - FM, de 5 kg/m², con armadura de fieltro de poliéster no tejido reforzado (para fijación mecánica) de 150 g/m², de superficie autoprotegida (protección mineral en la cara exterior, color pizarra gris y plástico antiadherente en la cara interior). (material) | 1.100 | 17.73 | 19.50 |
| mt16aab010 | Ud | Fijación mecánica de los paneles aislantes a la chapa metálica (cubiertas deck). (material) | 3.000 | 0.21 | 0.63 |
| mt14lga100a | Ud | Tornillo de acero EVDF ZBJ de 6 mm de diámetro y 65 mm de longitud, con tratamiento anticorrosión, taco y arandela de reparto de 40x40 mm. (material) | 3.000 | 0.22 | 0.66 |
| mt14lbc100a | m | Banda de refuerzo de betún modificado con elastómero SBS POLITABER Banda 33 "CHOVA", LBM - 30 - FP, de 33 cm de ancho, masa nominal 3 kg/m², con armadura de fibra de polipropileno de 160 g/m², acabada con film plástico en ambas caras. (material) | 0.570 | 4.45 | 2.54 |
| mt15pac040 | m | Perfil de chapa de acero galvanizado "CHOVA". (material) | 0.150 | 1.71 | 0.26 |
| op00ciz010 |  | Cizalla. | 1.000 | 0.00 | 0.00 |
| op00roe010 |  | Roedora. | 1.000 | 0.00 | 0.00 |
| op00sop010 |  | Soplete para soldadura de láminas asfálticas. | 1.000 | 0.00 | 0.00 |
| mo046 | h | Montador de fachadas y cubiertas de paneles metálicos. (mano de obra) | 0.208 | 3.98 | 0.83 |
| mo089 | h | Ayudante montador de fachadas y cubiertas de paneles metálicos. (mano de obra) | 0.208 | 2.80 | 0.58 |
| mo049 | h | Colocador de aislantes. (mano de obra) | 0.069 | 3.98 | 0.27 |
| mo092 | h | Ayudante colocador de aislantes. (mano de obra) | 0.069 | 2.80 | 0.19 |
| mo027 | h | Aplicador de láminas impermeabilizantes. (mano de obra) | 0.166 | 3.98 | 0.66 |
| mo062 | h | Ayudante aplicador de láminas impermeabilizantes. (mano de obra) | 0.166 | 2.80 | 0.46 |
| % | % | Costes directos complementarios | 2 % | 54.14 | 1.08 |
|  |  | Costes directos |  |  | 55.22 |
