# Encuentro de cubierta plana transitable, no ventilada con paramento vertical. Impermeabilización con láminas de PVC

- Propiedad del archivo: CYPE INGENIEROS, S.A.
- Formato: FIEBDC-3/2002
- Ámbito geográfico: Ecuador
- Divisa: USD
- Costes indirectos: 3.00 %
- Gastos generales: 13.00 %
- Beneficio industrial: 6.00 %
- IVA: 12.00 %

## Q Cubiertas

### QA Planas transitables, no ventiladas

#### QAF Puntos singulares

**QAF022** m Encuentro de cubierta plana transitable, no ventilada con paramento vertical. Impermeabilización con láminas de PVC.
Encuentro de cubierta plana transitable, no ventilada, con piso fijo, tipo invertida con paramento vertical; mediante la realización de un retranqueo perimetral de más de 5 cm con respecto al paramento vertical y de más de 20 cm de altura sobre la protección de la cubierta, relleno con mortero de cemento, confeccionado en obra, dosificación 1:8 colocado sobre la impermeabilización formada por: banda de terminación de 50 cm de desarrollo con lámina impermeabilizante flexible de PVC-P, (fv), de 1,2 mm de espesor, con armadura de velo de fibra de vidrio, colocada suelta sobre la capa separadora, fijada en solapes mediante soldadura termoplástica, y en los bordes soldada a perfiles colaminados de lámina metálica y PVC-P; acabado con un revestimiento de barrederas de gres rústico, de 7 cm, 3 €/m colocados con junta abierta (separación entre 3 y 15 mm), en capa fina con adhesivo cementoso de fraguado normal, C1 sin ninguna característica adicional, color gris y rejuntados con mortero de juntas cementoso mejorado, con absorción de agua reducida y resistencia elevada a la abrasión tipo CG 2 W A, color blanco, para juntas de 2 a 15 mm. Incluso, complementos de refuerzo en tratamiento de puntos singulares mediante el uso de piezas especiales para la resolución de ángulos internos y externos.
Incluye: Ejecución del retranqueo perimetral. Limpieza y preparación de la superficie. Colocación del perfil colaminado. Colocación de la banda de terminación. Replanteo de las piezas de barredera. Corte de las piezas y formación de encajes en esquinas y rincones. Colocación de la barredera. Rejuntado con mortero de juntas.
Criterio de medición de proyecto: Longitud medida en proyección horizontal, según documentación gráfica de Proyecto.
Criterio de medición de obra: Se medirá, en proyección horizontal, la longitud realmente ejecutada según especificaciones de Proyecto.

| Código | Ud | Descripción | Rendimiento | Precio | Importe |
|---|---|---|---|---|---|
| mt15dac010a | m² | Lámina impermeabilizante flexible de PVC-P, (fv), de 1,2 mm de espesor, con armadura de velo de fibra de vidrio. (material) | 0.500 | 14.44 | 7.22 |
| mt15dan020z | m | Perfil colaminado de lámina de acero y PVC-P, plano, para remate de impermeabilización en los extremos de las láminas de PVC-P y en encuentros con elementos verticales. (material) | 1.000 | 3.68 | 3.68 |
| mt08aaa010a | m³ | Agua. (material) | 0.006 | 1.83 | 0.01 |
| mt01arg005a | t | Arena de cantera, para mortero preparado en obra. (material) | 0.021 | 24.41 | 0.51 |
| mt08cem000c | kg | Cemento gris en sacos. (material) | 2.368 | 0.17 | 0.40 |
| mt09mcr021g | kg | Adhesivo cementoso de fraguado normal, C1, color gris. (material) | 0.240 | 0.41 | 0.10 |
| mt18rcr010a300 | m | Barredera cerámica de gres rústico, de 7 cm de anchura, $ 3,00/m. (material) | 1.050 | 3.21 | 3.37 |
| mt09mcp020bB | kg | Mortero de juntas cementoso mejorado, con absorción de agua reducida y resistencia elevada a la abrasión, tipo CG2 W A, color blanco, para juntas de 2 a 15 mm, a base de cemento de alta resistencia, agregados seleccionados, aditivos especiales y pigmentos, con efecto antimoho, antiverdín y preventivo de las eflorescencias, hidrorrepelente, especial para rejuntado de todo tipo de piezas cerámicas y piedras naturales en zonas de proliferación de microorganismos. (material) | 0.010 | 1.73 | 0.02 |
| mq06hor010 | h | Concretera eléctrica con una capacidad de amasado de 160 l. (maquinaria) | 0.015 | 3.75 | 0.06 |
| op00pis010 |  | Pistola de aire caliente para soldadura de materiales termoplásticos. | 1.000 | 0.00 | 0.00 |
| mo029 | h | Aplicador de láminas impermeabilizantes. (mano de obra) | 0.123 | 10.34 | 1.27 |
| mo067 | h | Ayudante aplicador de láminas impermeabilizantes. (mano de obra) | 0.123 | 6.62 | 0.81 |
| mo113 | h | Peón de albañil. (mano de obra) | 0.116 | 6.38 | 0.74 |
| mo023 | h | Colocador de pisos. (mano de obra) | 0.227 | 10.34 | 2.35 |
| % | % | Herramienta menor | 2 % | 20.54 | 0.41 |
|  |  | Costes directos |  |  | 20.95 |
