# Encuentro de cubierta plana no transitable

- Propiedad del archivo: CYPE INGENIEROS, S.A.
- Formato: FIEBDC-3/2002
- Ámbito geográfico: Ecuador
- Divisa: USD
- Costes indirectos: 3.00 %
- Gastos generales: 13.00 %
- Beneficio industrial: 6.00 %
- IVA: 12.00 %

## Q Cubiertas

### QA Planas

#### QAF Puntos singulares

**QAF040** Ud Encuentro de cubierta plana no transitable, no ventilada, Deck, tipo convencional con claraboya. Impermeabilización con banda de refuerzo de 50 cm de anchura, realizada a partir de lámina de betún modificado con elastómero SBS, LBM(SBS)-30-FP, con armadura de fieltro de poliéster reforzado y estabilizado de 150 g/m², de superficie no protegida, totalmente adherida al soporte con soplete, previa imprimación con emulsión asfáltica aniónica con cargas. Remate con banda de terminación de 50 cm de desarrollo con lámina de betún modificado con elastómero SBS, LBM(SBS)-50/G-FP, con armadura de fieltro de poliéster reforzado y estabilizado de 150 g/m², con autoprotección mineral de color gris. Incluso perfiles auxiliares.
Encuentro de cubierta plana no transitable, no ventilada, Deck, tipo convencional con claraboya. Impermeabilización con banda de refuerzo de 50 cm de anchura, realizada a partir de lámina de betún modificado con elastómero SBS, LBM(SBS)-30-FP, con armadura de fieltro de poliéster reforzado y estabilizado de 150 g/m², de superficie no protegida, totalmente adherida al soporte con soplete, previa imprimación con emulsión asfáltica aniónica con cargas. Remate con banda de terminación de 50 cm de desarrollo con lámina de betún modificado con elastómero SBS, LBM(SBS)-50/G-FP, con armadura de fieltro de poliéster reforzado y estabilizado de 150 g/m², con autoprotección mineral de color gris. Incluso perfiles auxiliares.
Incluye: Limpieza y preparación de la superficie. Colocación de los perfiles auxiliares. Aplicación de la emulsión asfáltica. Colocación de la banda de refuerzo. Colocación de la banda de terminación.
Criterio de medición de proyecto: Número de unidades previstas, según documentación gráfica de Proyecto.
Criterio de medición de obra: Se medirá el número de unidades realmente ejecutadas según especificaciones de Proyecto.

| Código | Ud | Descripción | Rendimiento | Precio | Importe |
|---|---|---|---|---|---|
| mt14iea020c | kg | Emulsión asfáltica aniónica con cargas. (material) | 0.300 | 2.13 | 0.64 |
| mt14lba010k | m² | Lámina de betún modificado con elastómero SBS, LBM(SBS)-30-FP, de 3 mm de espesor, masa nominal 3 kg/m², con armadura de fieltro de poliéster reforzado y estabilizado de 150 g/m², de superficie no protegida. Según NTE INEN-UNE-EN 13707. (material) | 1.050 | 6.26 | 6.57 |
| mt14lga010ea | m² | Lámina de betún modificado con elastómero SBS, LBM(SBS)-50/G-FP, de 3,5 mm de espesor, masa nominal 5 kg/m², con armadura de fieltro de poliéster reforzado y estabilizado de 150 g/m², con autoprotección mineral de color gris. Según NTE INEN-UNE-EN 13707. (material) | 1.000 | 8.97 | 8.97 |
| mt15acc020d | m | Perfil de lámina de acero galvanizado, espesor 0,8 mm, desarrollo 300 mm, y 3 pliegues. (material) | 2.000 | 2.30 | 4.60 |
| mt15acc020c | m | Perfil de lámina de acero galvanizado, espesor 0,8 mm, desarrollo 300 mm, y 2 pliegues. (material) | 2.000 | 2.20 | 4.40 |
| op00sop010 |  | Soplete para soldadura de láminas asfálticas. | 1.000 | 0.00 | 0.00 |
| mo029 | h | Aplicador de láminas impermeabilizantes. (mano de obra) | 0.220 | 7.18 | 1.58 |
| mo067 | h | Ayudante aplicador de láminas impermeabilizantes. (mano de obra) | 0.220 | 4.60 | 1.01 |
| mo020 | h | Albañil. (mano de obra) | 0.122 | 7.18 | 0.88 |
| mo113 | h | Peón de albañil. (mano de obra) | 0.122 | 4.42 | 0.54 |
| % | % | Herramienta menor | 2 % | 29.19 | 0.58 |
|  |  | Costes directos |  |  | 29.77 |
