# Forrado de ductos de instalaciones en cubierta plana, mediante mampostería de ladrillo cerámico hueco para revestir, de 0,25 m² de sección y 1 m de altura

- Propiedad del archivo: CYPE INGENIEROS, S.A.
- Formato: FIEBDC-3/2002
- Ámbito geográfico: Ecuador
- Divisa: USD
- Costes indirectos: 3.00 %
- Gastos generales: 13.00 %
- Beneficio industrial: 6.00 %
- IVA: 12.00 %

## Q Cubiertas

### QR Remates

#### QRF Forrados

**QRF010** Ud Forrado de ductos de instalaciones en cubierta plana, mediante mampostería de ladrillo cerámico hueco para revestir, de 0,25 m² de sección y 1 m de altura.
Formación de mampostería de ladrillo cerámico hueco para revestir, de 0,25 m² de sección y 1 m de altura, recibida y enfoscada exteriormente con mortero de cemento, confeccionado en obra, dosificación 1:6, para forrado de ductos de instalaciones situados en cubierta plana. Incluso parte proporcional de mermas y roturas, enjarjes y ejecución de encuentros y puntos singulares.
Incluye: Replanteo y trazado en la losa de los tabiques a realizar. Colocación y aplomado de miras de referencia. Colocación de los ladrillos, previamente humedecidos, por hiladas enteras. Repaso de juntas y limpieza. Enfoscado de la superficie.
Criterio de medición de proyecto: Número de unidades previstas, según documentación gráfica de Proyecto.
Criterio de medición de obra: Se medirá el número de unidades realmente ejecutadas según especificaciones de Proyecto.

| Código | Ud | Descripción | Rendimiento | Precio | Importe |
|---|---|---|---|---|---|
| mt04lvc010d | Ud | Ladrillo cerámico hueco triple, para revestir, 24x11,5x11,5 cm, densidad 780 kg/m³. (material) | 70.000 | 0.19 | 13.30 |
| mt08aaa010a | m³ | Agua. (material) | 0.020 | 1.61 | 0.03 |
| mt01arg005a | t | Arena de cantera, para mortero preparado en obra. (material) | 0.112 | 21.65 | 2.42 |
| mt08cem000c | kg | Cemento gris en sacos. (material) | 17.200 | 0.15 | 2.58 |
| mq06hor010 | h | Concretera. (maquinaria) | 0.056 | 1.65 | 0.09 |
| op00amo010 |  | Amoladora o radial. | 1.000 | 0.00 | 0.00 |
| mo020 | h | Albañil. (mano de obra) | 0.790 | 7.06 | 5.58 |
| mo077 | h | Ayudante de albañil. (mano de obra) | 1.075 | 4.50 | 4.84 |
| % | % | Herramienta menor | 2 % | 28.84 | 0.58 |
|  |  | Costes directos |  |  | 29.42 |
