# Sistema Onducober Sobrecubiertas "ONDULINE" para la rehabilitación de cubierta de fibrocemento

- Propiedad del archivo: CYPE INGENIEROS, S.A.
- Formato: FIEBDC-3/2002
- Ámbito geográfico: Ecuador
- Costes indirectos: 3.00 %
- Gastos generales: 13.00 %
- Beneficio industrial: 6.00 %
- IVA: 12.00 %

## Q Cubiertas

### QT Inclinadas

#### QTX Sistemas de tejados

**QTX100** m² Sistema Onducober Sobrecubiertas "ONDULINE" para la rehabilitación de cubierta de fibrocemento, mediante la colocación de placas asfálticas Onducober 105 (11 ondas) "ONDULINE", de perfil ondulado y color negro.
Formación de sistema Onducober Sobrecubiertas "ONDULINE" para la rehabilitación de cubierta de fibrocemento, compuesto por: perfiles metálicos Onduclick "ONDULINE", instalados cada tres ondas sobre fijaciones tipo Click Onduclick "ONDULINE" colocadas a presión en los aleros y en todos los solapes longitudinales de la onda; rastreles de madera, paralelos a la línea de alero y fijados a los perfiles metálicos; fieltro aislante de lana mineral, revestido por una de sus caras con un complejo de papel kraft con polietileno que actúa como barrera de vapor, de 80 mm de espesor, colocado entre rastreles; y placas asfálticas Onducober 105 (11 ondas) "ONDULINE", de perfil ondulado y color negro, fijadas a los rastreles mediante clavos Safe Top "ONDULINE". Incluso parte proporcional de colocación de cumbrera Onducober 105 (11 ondas) "ONDULINE", y cerramiento del perímetro de la cubierta con pieza de remate perimetral Onducober "ONDULINE".
Incluye: Limpieza de la superficie soporte. Replanteo de los perfiles. Fijación, mediante pestañas, de los perfiles metálicos a las placas. Fijación de los rastreles a los perfiles metálicos. Colocación del aislante entre rastreles. Fijación de las placas asfálticas a los rastreles. Resolución de puntos singulares.
Criterio de medición de proyecto: Superficie del faldón medida en verdadera magnitud, según documentación gráfica de Proyecto. Incluyendo formación de cumbreras, limatesas, aleros, bordes libres, limahoyas, encuentros de faldones con paramentos verticales superiores y laterales, remates en bordes libres laterales, chimeneas, ventanas y ductos de ventilación.
Criterio de medición de obra: Se medirá, en verdadera magnitud, la superficie realmente ejecutada según especificaciones de Proyecto. Incluyendo formación de cumbreras, limatesas, aleros, bordes libres, limahoyas, encuentros de faldones con paramentos verticales superiores y laterales, remates en bordes libres laterales, chimeneas, ventanas y ductos de ventilación.

| Código | Ud | Descripción | Rendimiento | Precio | Importe |
|---|---|---|---|---|---|
| mt13lpo051 | Ud | Fijación tipo Click Onduclick "ONDULINE", de 80x47x12,5 mm, para el sistema Onducober de rehabilitación de cubiertas de fibrocemento. (material) | 1.400 | 1.77 | 2.48 |
| mt13lpo050 | m | Perfil Onduclick "ONDULINE", con sección rectangular de 0,035x0,070 m y 3 m de longitud, para el sistema Onducober de rehabilitación de cubiertas de fibrocemento. (material) | 1.400 | 2.51 | 3.51 |
| mt13lpo052a | Ud | Tornillo autorroscante "ONDULINE", para la fijación entre sí de perfiles Onduclick. (material) | 1.000 | 0.09 | 0.09 |
| mt13blw020b | m | Rastrel de madera de abeto, 27x40 mm. (material) | 1.400 | 0.45 | 0.63 |
| mt13blw131 | Ud | Tornillo para sujeción de rastrel. (material) | 2.000 | 0.26 | 0.52 |
| mt16lra040a | m² | Fieltro aislante de lana mineral, revestido por una de sus caras con un complejo de papel kraft con polietileno que actúa como barrera de vapor, de 80 mm de espesor, resistencia térmica 1,9 m²K/W, conductividad térmica 0,042 W/(mK). (material) | 1.000 | 4.57 | 4.57 |
| mt13lpo010ga | m² | Placa asfáltica Onducober 105 (11 ondas) "ONDULINE", de perfil ondulado y color negro, a base de fibras minerales y vegetales saturadas con una emulsión bituminosa a altas temperaturas. (material) | 1.150 | 7.72 | 8.88 |
| mt13lpo040q | m | Pieza de cumbrera, Onducober "ONDULINE", color negro, para cubiertas de placas. (material) | 0.200 | 6.36 | 1.27 |
| mt13lpo020b | m | Pieza de remate perimetral Onducober "ONDULINE", para cubiertas de placas. (material) | 0.050 | 5.33 | 0.27 |
| mt13lpo060a | m | Pieza de remate de alero Tapaondas "ONDULINE". (material) | 0.400 | 3.46 | 1.38 |
| mo019 | h | Albañil. (mano de obra) | 0.416 | 5.02 | 2.09 |
| mo111 | h | Peón de albañil. (mano de obra) | 0.416 | 3.38 | 1.41 |
| mo053 | h | Colocador de aislantes. (mano de obra) | 0.069 | 5.19 | 0.36 |
| mo099 | h | Ayudante colocador de aislantes. (mano de obra) | 0.069 | 3.52 | 0.24 |
| % | % | Costes directos complementarios | 2 % | 27.70 | 0.55 |
|  |  | Costes directos |  |  | 28.25 |
