# Revestimiento mural con plancha de acero inoxidable

- Propiedad del archivo: CYPE INGENIEROS, S.A.
- Formato: FIEBDC-3/2002
- Ámbito geográfico: Ecuador
- Divisa: USD
- Costes indirectos: 3.00 %
- Gastos generales: 13.00 %
- Beneficio industrial: 6.00 %
- IVA: 12.00 %

## R Revestimientos

### RD Decorativos

#### RDE Metálicos

**RDE010** m² Revestimiento mural con plancha de acero inoxidable.
Revestimiento decorativo de paramentos interiores con plancha, de acero inoxidable AISI 304, de 1 mm de espesor, acabado brillante, cortada a medida, fijación con tornillos de acero galvanizado a una estructura metálica de perfiles de plancha de acero galvanizado, de 85 mm de anchura, anclada al paramento vertical cada 600 mm, con anclajes mecánicos con taco de nylon y tornillo de acero galvanizado, de cabeza avellanada.
Incluye: Limpieza y preparación de la superficie soporte. Replanteo. Fijación de los perfiles sobre el paramento. Corte y preparación del revestimiento. Colocación y fijación del revestimiento. Resolución de encuentros y puntos singulares.
Criterio de medición de proyecto: Superficie medida según documentación gráfica de Proyecto, deduciendo los huecos de superficie mayor de 2 m².
Criterio de medición de obra: Se medirá la superficie realmente ejecutada según especificaciones de Proyecto, deduciendo los huecos de superficie mayor de 2 m².

| Código | Ud | Descripción | Rendimiento | Precio | Importe |
|---|---|---|---|---|---|
| mt29pme030a | m | Perfil de plancha de acero galvanizado, de 85 mm de anchura. (material) | 1.660 | 1.37 | 2.27 |
| mt26aaa033a | Ud | Anclaje mecánico con taco de nylon y tornillo de acero galvanizado, de cabeza avellanada. (material) | 12.000 | 0.38 | 4.56 |
| mt29pme010o | m² | Plancha, de acero inoxidable AISI 304, de 1 mm de espesor, acabado brillante, cortada a medida, para revestimiento de paramentos verticales interiores. (material) | 1.050 | 23.96 | 25.16 |
| mt29pme040a | Ud | Tornillo de acero galvanizado. (material) | 9.330 | 0.03 | 0.28 |
| mo018 | h | Cerrajero. (mano de obra) | 0.358 | 8.34 | 2.99 |
| mo059 | h | Ayudante cerrajero. (mano de obra) | 0.358 | 5.29 | 1.89 |
| % | % | Herramienta menor | 2 % | 37.15 | 0.74 |
|  |  | Costes directos |  |  | 37.89 |
