# Revestimiento con tablero aglomerado de partículas

- Propiedad del archivo: CYPE INGENIEROS, S.A.
- Formato: FIEBDC-3/2002
- Ámbito geográfico: Ecuador
- Divisa: USD
- Costes indirectos: 3.00 %
- Gastos generales: 13.00 %
- Beneficio industrial: 6.00 %
- IVA: 12.00 %

## R Revestimientos

### RD Decorativos

#### RDM De madera

**RDM010** m² Revestimiento con tablero aglomerado de partículas, hidrófugo, recubierto por ambas caras con una placa fina de madera de calidad Select 035/037, de 19 mm de espesor, atornillado al paramento vertical.
Suministro y colocación de revestimiento decorativo de paramentos interiores mediante tablero aglomerado de partículas, hidrófugo, recubierto por ambas caras con una placa fina de madera de calidad Select 035/037, de 19 mm de espesor, atornillado sobre la superficie regularizada de paramentos verticales interiores. Incluso parte proporcional de preparación y limpieza de la superficie, formación de encuentros, cortes del material y remates perimetrales.
Incluye: Preparación y limpieza de la superficie a revestir. Replanteo de juntas, huecos y encuentros. Replanteo de los tableros sobre el paramento. Corte y presentación de los tableros. Colocación y fijación sobre el paramento. Resolución del perímetro del revestimiento. Limpieza de la superficie.
Criterio de medición de proyecto: Superficie medida según documentación gráfica de Proyecto, deduciendo los huecos de superficie mayor de 2 m².
Criterio de medición de obra: Se medirá la superficie realmente ejecutada según especificaciones de Proyecto, deduciendo los huecos de superficie mayor de 2 m².

| Código | Ud | Descripción | Rendimiento | Precio | Importe |
|---|---|---|---|---|---|
| mt29tma120 | Ud | Tornillo de acero galvanizado, de 80 mm de longitud, con arandela. (material) | 3.000 | 0.13 | 0.39 |
| mt29tma130 | Ud | Taco largo, de plástico, para pared. (material) | 3.000 | 0.03 | 0.09 |
| mt29tmf021aae | m² | Tablero aglomerado de partículas, hidrófugo, recubierto por ambas caras con una placa fina de madera de calidad Select 035/037, de 19 mm de espesor. (material) | 1.050 | 16.97 | 17.82 |
| op00cla010 |  | Clavadora neumática. | 1.000 | 0.00 | 0.00 |
| op00cep010 |  | Garlopa. | 1.000 | 0.00 | 0.00 |
| mo017 | h | Carpintero. (mano de obra) | 0.263 | 5.06 | 1.33 |
| mo058 | h | Ayudante carpintero. (mano de obra) | 0.263 | 3.16 | 0.83 |
| % | % | Herramienta menor | 2 % | 20.46 | 0.41 |
|  |  | Costes directos |  |  | 20.87 |
