# Remate de peldaño con revestimiento flexible o textil, mediante perfil en L de aluminio anodizado, de 40x20 mm, color plata, con muescas antideslizantes, fijado con adhesivo

- Propiedad del archivo: CYPE INGENIEROS, S.A.
- Formato: FIEBDC-3/2002
- Ámbito geográfico: Ecuador
- Divisa: USD
- Costes indirectos: 3.00 %
- Gastos generales: 13.00 %
- Beneficio industrial: 6.00 %
- IVA: 12.00 %

## R Revestimientos

### RE Escaleras

#### REA Remates de peldaño

**REA020** m Remate de peldaño con revestimiento flexible o textil, mediante perfil en L de aluminio anodizado, de 40x20 mm, color plata, con muescas antideslizantes, fijado con adhesivo.
Formación de remate de peldaño con revestimiento flexible o textil, mediante perfil en L de aluminio anodizado, de 40 mm de anchura y 20 mm de altura, color plata, con muescas antideslizantes. Incluso limpieza y preparación de la superficie soporte, replanteo y fijación del perfil con adhesivo.
Incluye: Limpieza y preparación de la superficie soporte. Replanteo. Corte, colocación y fijación del perfil.
Criterio de medición de proyecto: Longitud medida según documentación gráfica de Proyecto.
Criterio de medición de obra: Se medirá la longitud realmente ejecutada según especificaciones de Proyecto.

| Código | Ud | Descripción | Rendimiento | Precio | Importe |
|---|---|---|---|---|---|
| mt18rpe030b | m | Perfil en L de aluminio anodizado, de 40 mm de anchura y 20 mm de altura, color plata, con muescas antideslizantes para remate de peldaño con revestimiento flexible o textil; incluso adhesivo de fijación. (material) | 1.050 | 15.78 | 16.57 |
| mo023 | h | Colocador de pisos. (mano de obra) | 0.065 | 7.18 | 0.47 |
| % | % | Herramienta menor | 2 % | 17.04 | 0.34 |
|  |  | Costes directos |  |  | 17.38 |
