# Remate de peldaño, mediante mamperlán en escuadra de madera de haya, con lado mayor de 1000 mm de longitud, fijado con adhesivo

- Propiedad del archivo: CYPE INGENIEROS, S.A.
- Formato: FIEBDC-3/2002
- Ámbito geográfico: Ecuador
- Divisa: USD
- Costes indirectos: 3.00 %
- Gastos generales: 13.00 %
- Beneficio industrial: 6.00 %
- IVA: 12.00 %

## R Revestimientos

### RE Escaleras

#### REA Remates de peldaño

**REA100** Ud Remate de peldaño, mediante mamperlán en escuadra de madera de haya, con lado mayor de 1000 mm de longitud, fijado con adhesivo.
Formación de remate de peldaño, mediante mamperlán en escuadra, con lado mayor de 1000 mm de longitud y lado menor de 350 mm de longitud, formado por perfil de aluminio con revestimiento de madera de haya, de 65 mm de anchura y 33 mm de altura. Incluso limpieza y preparación de la superficie soporte, replanteo y fijación del perfil con adhesivo y resolución de encuentros. Sin incluir el lijado de su superficie y la posterior limpieza, la imprimación ni el barnizado.
Incluye: Limpieza y preparación de la superficie soporte. Replanteo. Corte, colocación y fijación del perfil. Resolución de encuentros.
Criterio de medición de proyecto: Longitud medida según documentación gráfica de Proyecto.
Criterio de medición de obra: Se medirá la longitud realmente ejecutada según especificaciones de Proyecto.

| Código | Ud | Descripción | Rendimiento | Precio | Importe |
|---|---|---|---|---|---|
| mt18rpe105c | Ud | Mamperlán en escuadra, con lado mayor de 1000 mm de longitud y lado menor de 350 mm de longitud, formado por perfil de aluminio con revestimiento de madera de haya, de 65 mm de anchura y 33 mm de altura. (material) | 1.000 | 29.38 | 29.38 |
| mo023 | h | Colocador de pisos. (mano de obra) | 0.065 | 7.18 | 0.47 |
| % | % | Herramienta menor | 2 % | 29.85 | 0.60 |
|  |  | Costes directos |  |  | 30.45 |
