# Tratamiento de humedades por capilaridad en muros deteriorados con un grado de humedad medio. Sistema MasterEmaco "BASF". CAPA BASE: mortero técnico macroporoso deshumidificante de cal hidráulica con

- Propiedad del archivo: CYPE INGENIEROS, S.A.
- Formato: FIEBDC-3/2002
- Ámbito geográfico: Ecuador
- Divisa: USD
- Costes indirectos: 3.00 %
- Gastos generales: 13.00 %
- Beneficio industrial: 6.00 %
- IVA: 12.00 %

## R Revestimientos

### RL Tratamientos superficiales de protección

#### RLT Antihumedad

**RLT050** m² Tratamiento de humedades por capilaridad en muros deteriorados con un grado de humedad medio. Sistema MasterEmaco "BASF". CAPA BASE: mortero técnico macroporoso deshumidificante de cal hidráulica con fibras de poliacrilonitrilo MasterEmaco N 235 "BASF", resistencia a compresión de 1,5 a 5 N/mm², color gris, de 10 mm de espesor, previa aplicación de una lechada a base del mismo producto que actúa como puente de unión; CAPA DE ACABADO: mortero de cal MasterEmaco N 245 FC "BASF", resistencia a compresión de 0,4 a 2,5 N/mm², absorción de agua por capilaridad menor de 0,2 kg/m² min½, color blanco, de 3 mm de espesor, aplicado en dos capas. Incluso líquido antisalitre, para limpieza de eflorescencias salinas.
Tratamiento de humedades por capilaridad en muros deteriorados con un grado de humedad medio. Sistema MasterEmaco "BASF". CAPA BASE: mortero técnico macroporoso deshumidificante de cal hidráulica con fibras de poliacrilonitrilo MasterEmaco N 235 "BASF", resistencia a compresión de 1,5 a 5 N/mm², color gris, de 10 mm de espesor, previa aplicación de una lechada a base del mismo producto que actúa como puente de unión; CAPA DE ACABADO: mortero de cal MasterEmaco N 245 FC "BASF", resistencia a compresión de 0,4 a 2,5 N/mm², absorción de agua por capilaridad menor de 0,2 kg/m² min½, color blanco, de 3 mm de espesor, aplicado en dos capas. Incluso líquido antisalitre, para limpieza de eflorescencias salinas.
Incluye: Limpieza de la superficie soporte. Ejecución de la capa base. Realización de maestras. Alisado del paramento pasando una regla sobre las maestras. Ejecución de la capa de acabado.
Criterio de medición de proyecto: Superficie medida según documentación gráfica de Proyecto.
Criterio de medición de obra: Se medirá la superficie realmente ejecutada según especificaciones de Proyecto.
Criterio de valoración económica: El precio no incluye la preparación del soporte.

| Código | Ud | Descripción | Rendimiento | Precio | Importe |
|---|---|---|---|---|---|
| mt08aaa010a | m³ | Agua. (material) | 0.003 | 1.61 | 0.00 |
| mt27thr010a | l | Líquido antisalitre, para limpieza de eflorescencias salinas incoloro, a base de resinas acrílicas en dispersión acuosa y aditivos especiales, permeable al vapor de agua, antimoho y antiverdín, para aplicar con brocha o rodillo. (material) | 0.330 | 17.72 | 5.85 |
| mt28mrb010b | kg | Mortero técnico macroporoso deshumidificante de cal hidráulica con fibras de poliacrilonitrilo MasterEmaco N 235 "BASF", resistencia a compresión de 1,5 a 5 N/mm², color gris, transpirable, hidrorrepelente y con efecto preventivo de las eflorescencias, para aplicar con bailejo, de uso en interiores y exteriores, como puente de unión, para reparación de paramentos con humedades o manchas salinas. (material) | 5.000 | 1.64 | 8.20 |
| mt28mrb010a | kg | Mortero técnico macroporoso deshumidificante de cal hidráulica con fibras de poliacrilonitrilo MasterEmaco N 235 "BASF", resistencia a compresión de 1,5 a 5 N/mm², color gris, transpirable, hidrorrepelente y con efecto preventivo de las eflorescencias, para aplicar con bailejo, de uso en interiores y exteriores, como capa base, para reparación de paramentos con humedades o manchas salinas. (material) | 10.000 | 1.64 | 16.40 |
| mt28mrb020a | kg | Mortero de cal MasterEmaco N 245 FC "BASF", resistencia a compresión de 0,4 a 2,5 N/mm², absorción de agua por capilaridad menor de 0,2 kg/m² min½, color blanco, transpirable e hidrorrepelente, de uso en interiores y exteriores, como capa base, para reparación de paramentos con humedades o manchas salinas. (material) | 3.600 | 2.13 | 7.67 |
| mo039 | h | Revocador. (mano de obra) | 0.492 | 7.06 | 3.47 |
| mo079 | h | Ayudante revocador. (mano de obra) | 0.492 | 4.50 | 2.21 |
| % | % | Herramienta menor | 2 % | 43.80 | 0.88 |
|  |  | Costes directos |  |  | 44.68 |
