# Laca

- Propiedad del archivo: CYPE INGENIEROS, S.A.
- Formato: FIEBDC-3/2002
- Ámbito geográfico: Ecuador
- Divisa: USD
- Costes indirectos: 3.00 %
- Gastos generales: 13.00 %
- Beneficio industrial: 6.00 %
- IVA: 12.00 %

## R Revestimientos

### RM Pinturas y tratamientos sobre soporte de madera

#### RML Lacas

**RML010** m² Laca.
Aplicación manual de dos manos de laca nitrocelulósica para interior, incolora, acabado brillante, diluida con un 20% a 30% de disolvente, (rendimiento: 0,14 l/m² cada mano); previa aplicación de una mano de imprimación tapaporos, diluida con un 20% a 30% de disolvente, (rendimiento: 0,14 l/m²), sobre superficie de barandilla de madera, en interiores. Incluso lijado.
Criterio de valoración económica: El precio incluye la protección de los elementos del entorno que puedan verse afectados durante los trabajos.
Incluye: Preparación y limpieza de la superficie soporte. Aplicación de una mano de fondo. Aplicación de dos manos de acabado.
Criterio de medición de proyecto: Superficie medida según documentación gráfica de Proyecto, sin descontar huecos, considerando la superficie que encierran, definida por sus dimensiones máximas, por una sola cara.
Criterio de medición de obra: Se medirá la superficie realmente ejecutada según especificaciones de Proyecto, por una sola cara, considerando la superficie que encierran, definida por sus dimensiones máximas.

| Código | Ud | Descripción | Rendimiento | Precio | Importe |
|---|---|---|---|---|---|
| mt27lwa020 | l | Disolvente especial para lacas. (material) | 0.110 | 5.39 | 0.59 |
| mt27tma020a | l | Imprimación tapaporos. (material) | 0.140 | 34.06 | 4.77 |
| mt27lni010a | l | Laca nitrocelulósica para interior, incolora, acabado brillante. (material) | 0.280 | 37.84 | 10.60 |
| op00dec010 |  | Decapador. | 1.000 | 0.00 | 0.00 |
| op00tal020 |  | Taladro con batidora. | 1.000 | 0.00 | 0.00 |
| mo038 | h | Pintor. (mano de obra) | 0.263 | 9.79 | 2.57 |
| mo076 | h | Ayudante pintor. (mano de obra) | 0.263 | 6.28 | 1.65 |
| % | % | Herramienta menor | 2 % | 20.18 | 0.40 |
|  |  | Costes directos |  |  | 20.58 |
