# Laca nitrocelulósica de aspecto mate a pulimentar, aplicada en dos manos mediante pistola sobre puertas ciegas

- Propiedad del archivo: CYPE INGENIEROS, S.A.
- Formato: FIEBDC-3/2002
- Ámbito geográfico: Ecuador
- Divisa: USD
- Costes indirectos: 3.00 %
- Gastos generales: 13.00 %
- Beneficio industrial: 6.00 %
- IVA: 12.00 %

## R Revestimientos

### RM Pinturas y tratamientos sobre soporte de madera

#### RML Lacas

**RML010** m² Laca nitrocelulósica de aspecto mate a pulimentar, aplicada en dos manos mediante pistola sobre puertas ciegas.
Preparación y pintado de puertas ciegas de madera con laca nitrocelulósica de aspecto mate a pulimentar, mediante la realización de las siguientes operaciones: sellado de nudos; lijado fino de la zona sellada pasado el tiempo de secado; aplicación de una mano de imprimación con un rendimiento de 0,1 kg/m²; plastecido y lijado esmerado pasado el tiempo de secado; y aplicación de dos manos de acabado de laca a pistola con un rendimiento de 0,15 l/m² cada una de ellas. Incluso limpieza previa del soporte.
Incluye: Preparación y limpieza de la superficie soporte. Aplicación de una mano de imprimación. Plastecido y lijado. Aplicación de dos manos de acabado.
Criterio de medición de proyecto: Superficie medida según documentación gráfica de Proyecto, a dos caras, de fuera a fuera del tapamarcos.
Criterio de medición de obra: Se medirá la superficie realmente ejecutada según especificaciones de Proyecto, por ambas caras, incluyendo los tapamarcos.

| Código | Ud | Descripción | Rendimiento | Precio | Importe |
|---|---|---|---|---|---|
| mt27tma020 | kg | Imprimación poro abierto (fondo). (material) | 0.200 | 6.72 | 1.34 |
| mt27lwa020 | kg | Disolvente especial para lacas. (material) | 0.300 | 3.52 | 1.06 |
| mt27lni010a | l | Laca nitrocelulósica satinada sintética blanca. (material) | 0.300 | 13.47 | 4.04 |
| op00dec010 |  | Decapador. | 1.000 | 0.00 | 0.00 |
| op00tal020 |  | Taladro con batidora. | 1.000 | 0.00 | 0.00 |
| mo038 | h | Pintor. (mano de obra) | 0.393 | 7.18 | 2.82 |
| mo076 | h | Ayudante pintor. (mano de obra) | 0.393 | 4.60 | 1.81 |
| % | % | Herramienta menor | 2 % | 11.07 | 0.22 |
|  |  | Costes directos |  |  | 11.29 |
