# Revoque a la tirolesa

- Propiedad del archivo: CYPE INGENIEROS, S.A.
- Formato: FIEBDC-3/2002
- Ámbito geográfico: Ecuador
- Divisa: USD
- Costes indirectos: 3.00 %
- Gastos generales: 13.00 %
- Beneficio industrial: 6.00 %
- IVA: 12.00 %

## R Revestimientos

### RP Conglomerados tradicionales

#### RPR Revoques

**RPR040** m² Revoque a la tirolesa.
Formación de revoque a la tirolesa mediante la aplicación manual sobre el zócalo de un paramento exterior, acabado con cualquier superficie soporte (no incluida en este precio), de varias capas de mortero de cemento gris CEM II/B-M 32,5 R, con agregado silíceo de 2 a 5 mm de diámetro, proveniente de machaqueo, utilizando una escoba para su proyección. Incluso preparación de la superficie soporte, colocación de malla de fibra de vidrio antiálcalis para refuerzo de encuentros entre materiales diferentes y en los frentes de la losa, en un 20% de la superficie del paramento, formación de juntas, rincones, maestras, aristas, mochetas, jambas, dinteles, remates en los encuentros con paramentos, revestimientos u otros elementos recibidos en su superficie y andamiaje.
Incluye: Preparación de la superficie soporte. Colocación de la malla entre distintos materiales y en los frentes de la losa. Despiece de paños de trabajo. Proyección de las capas de mortero. Realización de las juntas.
Criterio de medición de proyecto: Superficie medida según documentación gráfica de Proyecto, deduciendo los huecos de superficie mayor de 3 m² e incluyendo el desarrollo de las mochetas.
Criterio de medición de obra: Se medirá la superficie realmente ejecutada según especificaciones de Proyecto, deduciendo los huecos de superficie mayor de 3 m² e incluyendo el desarrollo de las mochetas.

| Código | Ud | Descripción | Rendimiento | Precio | Importe |
|---|---|---|---|---|---|
| mt01arg010a | m³ | Agregado silíceo de machaqueo, de 2 a 5 mm de diámetro. (material) | 0.018 | 21.02 | 0.38 |
| mt09var020a | m³ | Mortero de cemento CEM II/B-M 32,5 R y arena 1/2. (material) | 0.020 | 113.21 | 2.26 |
| mt09var030a | m² | Malla de fibra de vidrio tejida, con impregnación de PVC, de 10x10 mm de luz de malla, antiálcalis, de 115 a 125 g/m² y 500 µm de espesor, para armar revoques tradicionales, enfoscados y morteros. (material) | 0.210 | 1.84 | 0.39 |
| op00tal020 |  | Taladro con batidora. | 1.000 | 0.00 | 0.00 |
| mo020 | h | Albañil. (mano de obra) | 0.278 | 10.34 | 2.87 |
| mo077 | h | Ayudante de albañil. (mano de obra) | 0.278 | 6.62 | 1.84 |
| mo113 | h | Peón de albañil. (mano de obra) | 0.278 | 6.38 | 1.77 |
| % | % | Herramienta menor | 2 % | 9.51 | 0.19 |
|  |  | Costes directos |  |  | 9.70 |
