# Trampilla de registro de acero, Revo 13 GKFI, sistema W250 "KNAUF", de 1000x1000 mm, para trasdosado de placas de yeso laminado

- Propiedad del archivo: CYPE INGENIEROS, S.A.
- Formato: FIEBDC-3/2002
- Ámbito geográfico: Ecuador
- Divisa: USD
- Costes indirectos: 3.00 %
- Gastos generales: 13.00 %
- Beneficio industrial: 6.00 %
- IVA: 12.00 %

## R Revestimientos

### RR Sistema Drywall en paredes

#### RRY De placas de yeso laminado

**RRY021** Ud Trampilla de registro de acero, Revo 13 GKFI, sistema W250 "KNAUF", de 1000x1000 mm, para trasdosado de placas de yeso laminado.
Suministro y montaje de trampilla de registro de acero, Revo 13 GKFI, sistema W250 "KNAUF", de 1000x1000 mm, formada por marco, puerta, cierre y brazo de seguridad, para trasdosado de placas de yeso laminado. Incluso accesorios de montaje.
Incluye: Marcado y corte de la placa de yeso laminado. Colocación de la trampilla.
Criterio de medición de proyecto: Número de unidades previstas, según documentación gráfica de Proyecto.
Criterio de medición de obra: Se medirá el número de unidades realmente colocadas según especificaciones de Proyecto.
Criterio de valoración económica: El precio incluye la resolución de encuentros y puntos singulares.

| Código | Ud | Descripción | Rendimiento | Precio | Importe |
|---|---|---|---|---|---|
| mt12ppk060u | Ud | Trampilla de registro de acero, Revo 13 GKFI, sistema W250 "KNAUF", de 1000x1000 mm, formada por marco, puerta, cierre y brazo de seguridad. (material) | 1.000 | 372.28 | 372.28 |
| op00fre010 |  | Fresadora. | 0.100 | 0.00 | 0.00 |
| op00ato010 |  | Atornillador. | 0.100 | 0.00 | 0.00 |
| mo053 | h | Montador de mamparas y sistemas de placas. (mano de obra) | 0.133 | 5.14 | 0.68 |
| mo100 | h | Ayudante montador de mamparas y sistemas de placas. (mano de obra) | 0.133 | 3.14 | 0.42 |
| % | % | Herramienta menor | 2 % | 373.38 | 7.47 |
|  |  | Costes directos |  |  | 380.85 |
