# Capa fina de pasta niveladora de suelos Niveland 3 "GRUPO PUMA"

- Propiedad del archivo: CYPE INGENIEROS, S.A.
- Formato: FIEBDC-3/2002
- Ámbito geográfico: Ecuador
- Costes indirectos: 3.00 %
- Gastos generales: 13.00 %
- Beneficio industrial: 6.00 %
- IVA: 12.00 %

## R Revestimientos

### RS Suelos y pisos

#### RSA Morteros y pastas de nivelación

**RSA023** m² Capa fina de pasta niveladora de suelos Niveland 3 "GRUPO PUMA", con resistencia a compresión de 20 N/mm², resistencia a flexión de 6 N/mm², de 2 mm de espesor, aplicada mecánicamente, para regularización y nivelación de la superficie soporte interior de hormigón o mortero, previa aplicación de imprimación a base de copolímeros acrílicos en emulsión acuosa, Texture Fix-120 "GRUPO PUMA", que actúa como puente de unión (sin incluir la preparación del soporte), preparada para recibir piso cerámico, de corcho, de madera, laminado, flexible o textil (no incluido en este precio).
Formación de capa fina de pasta niveladora de suelos Niveland 3 "GRUPO PUMA", con resistencia a compresión de 20 N/mm², resistencia a flexión de 6 N/mm², de 2 mm de espesor, aplicada mecánicamente, para la regularización y nivelación de la superficie soporte interior de hormigón o mortero, previa aplicación de imprimación a base de copolímeros acrílicos en emulsión acuosa, Texture Fix-120 "GRUPO PUMA", que actuará como puente de unión, mediante rodillo, procurando un reparto uniforme y evitando la formación de charcos, preparada para recibir piso cerámico, de corcho, de madera, laminado, flexible o textil (no incluido en este precio). Incluso parte proporcional de marcado de los niveles de acabado mediante la utilización de indicadores de nivel, vertido de la mezcla y extendido en capa continua, formación de juntas y curado del mortero. Sin incluir la preparación de la superficie soporte.
Incluye: Replanteo y marcado de niveles de acabado. Aplicación de la imprimación. Vertido y extendido de la mezcla. Curado del mortero.
Criterio de medición de proyecto: Superficie medida según documentación gráfica de Proyecto.
Criterio de medición de obra: Se medirá la superficie realmente ejecutada según especificaciones de Proyecto, sin deducir la superficie ocupada por las columnas situados dentro de su perímetro.

| Código | Ud | Descripción | Rendimiento | Precio | Importe |
|---|---|---|---|---|---|
| mt09mcp200h | kg | Pasta niveladora de suelos Niveland 3 "GRUPO PUMA", con resistencia a compresión de 20 N/mm², resistencia a flexión de 6 N/mm², compuesta por cementos especiales, áridos seleccionados y aditivos, para espesores de 1 a 3 mm, usada en nivelación de pisos. (material) | 3.000 | 0.61 | 1.83 |
| mt09mcp220a | l | Imprimación a base de copolímeros acrílicos en emulsión acuosa, Texture Fix-120 "GRUPO PUMA", para puente de unión. (material) | 0.150 | 7.30 | 1.10 |
| mt16pea020a | m² | Panel rígido de poliestireno expandido, mecanizado lateral recto, de 10 mm de espesor, resistencia térmica 0,25 m²K/W, conductividad térmica 0,036 W/(mK), para junta de dilatación. (material) | 0.100 | 1.23 | 0.12 |
| mq06pym020 | h | Mezcladora-bombeadora para morteros autonivelantes. (maquinaria) | 0.069 | 7.96 | 0.55 |
| mo030 | h | Aplicador de mortero autonivelante. (mano de obra) | 0.076 | 5.02 | 0.38 |
| mo067 | h | Ayudante aplicador de mortero autonivelante. (mano de obra) | 0.076 | 3.52 | 0.27 |
| % | % | Costes directos complementarios | 2 % | 4.25 | 0.09 |
|  |  | Costes directos |  |  | 4.34 |
