# Solera seca, sistema Placo Force Floor Plus "PLACO" formada por placa de solera seca

- Propiedad del archivo: CYPE INGENIEROS, S.A.
- Formato: FIEBDC-3/2002
- Ámbito geográfico: Ecuador
- Costes indirectos: 3.00 %
- Gastos generales: 13.00 %
- Beneficio industrial: 6.00 %
- IVA: 12.00 %

## R Revestimientos

### RS Pisos

#### RSB Contrapisos y grandes recrecidos

**RSB050** m² Solera seca, sistema Placo Force Floor Plus "PLACO" formada por placa de solera seca, Solera Rigidur 20 "PLACO", de 20 mm de espesor y placa de yeso laminado reforzada con fibras GF-C1-I-W2 / - 1200 / 2400 / 15 / borde rebajado, Rigidur H 15 BR "PLACO".
Suministro y colocación de solera seca, sistema Placo Force Floor Plus "PLACO", sobre losa de hormigón debidamente nivelado (no incluido en este precio), formada por placa de solera seca, Solera Rigidur 20 "PLACO", de 20 mm de espesor, con bordes machihembrados compuesta por dos placas de yeso laminado reforzadas con fibras, pegadas en fábrica, de 10 mm, apoyada sobre barrera de vapor formada por film de polietileno de 0,2 mm de espesor y aislamiento térmico y acústico formado por panel rígido de lana mineral, de 20 mm de espesor, previamente extendidos sobre la losa y unidos sus bordes entre sí mediante adhesivo y posterior atornillado, y placa de yeso laminado reforzada con fibras GF-C1-I-W2 / - 1200 / 2400 / 15 / borde rebajado, Rigidur H 15 BR "PLACO", unida a la placa de solera seca con adhesivo y posterior atornillado. Incluso parte proporcional de banda perimetral, adhesivo y tornillería.
Incluye: Colocación del film de polietileno. Colocación de la banda perimetral. Colocación del aislamiento. Colocación de las placas.
Criterio de medición de proyecto: Superficie medida según documentación gráfica de Proyecto.
Criterio de medición de obra: Se medirá la superficie realmente ejecutada según especificaciones de Proyecto, sin deducir la superficie ocupada por las columnas situados dentro de su perímetro.

| Código | Ud | Descripción | Rendimiento | Precio | Importe |
|---|---|---|---|---|---|
| mt18mva080 | m² | Film de polietileno de 0,2 mm de espesor, para uso como barrera de vapor. (material) | 1.100 | 0.35 | 0.39 |
| mt12plj020a | m | Banda estanca, Banda 45 "PLACO", de espuma de células cerradas con una cara autoadhesiva, para la estanqueidad y aislamiento de la base de los tabiques. (material) | 1.100 | 0.44 | 0.48 |
| mt16lra012a | m² | Panel rígido de lana mineral, no revestido, de 20 mm de espesor, resistencia térmica 0,45 m²K/W, conductividad térmica 0,041 W/(mK), densidad 90 kg/m³, calor específico 840 J/kgK y factor de resistencia a la difusión del vapor de agua 1,3. (material) | 1.500 | 6.90 | 10.35 |
| mt12pss010a | m² | Placa de solera seca, Solera Rigidur 20 "PLACO", de 20 mm de espesor, con bordes machihembrados compuesta por dos placas de yeso laminado reforzadas con fibras, pegadas en fábrica, de 10 mm. (material) | 1.050 | 34.63 | 36.36 |
| mt12pss020 | kg | Adhesivo, Rigidur Nature Line Suelo "PLACO", para tratamiento de juntas. (material) | 0.090 | 18.21 | 1.64 |
| mt12plt050b | Ud | Tornillo autorroscante Rigidur 30 "PLACO", con cabeza de trompeta, de 30 mm de longitud. (material) | 18.000 | 0.02 | 0.36 |
| mt12plk015j | m² | Placa de yeso laminado reforzada con fibras GF-C1-I-W2 / - 1200 / 2400 / 15 / borde rebajado, Rigidur H 15 BR "PLACO". (material) | 1.050 | 24.21 | 25.42 |
| op00ato010 |  | Atornillador. | 1.000 | 0.00 | 0.00 |
| op00tal010 |  | Taladro. | 1.000 | 0.00 | 0.00 |
| op00sie010 |  | Sierra de calar. | 1.000 | 0.00 | 0.00 |
| mo053 | h | Montador de mamparas y sistemas de placas. (mano de obra) | 0.578 | 3.39 | 1.96 |
| mo100 | h | Ayudante montador de mamparas y sistemas de placas. (mano de obra) | 0.578 | 2.07 | 1.20 |
| % | % | Costes directos complementarios | 2 % | 78.16 | 1.56 |
|  |  | Costes directos |  |  | 79.72 |
