# Marco perimetral para felpudo metálico, formado por perfiles en "L" de latón

- Propiedad del archivo: CYPE INGENIEROS, S.A.
- Formato: FIEBDC-3/2002
- Ámbito geográfico: Ecuador
- Divisa: USD
- Costes indirectos: 3.00 %
- Gastos generales: 13.00 %
- Beneficio industrial: 6.00 %
- IVA: 12.00 %

## R Revestimientos

### RS Pisos

#### RSF Felpudos

**RSF020** m Marco perimetral para felpudo metálico, formado por perfiles en "L" de latón.
Marco perimetral para felpudo metálico, formado por perfiles en "L" de latón, instalado en cajeado de piso mediante atornillado. Incluso preparación de la superficie soporte y elementos de fijación.
Incluye: Preparación de la superficie soporte. Colocación y fijación mecánica del perfil.
Criterio de medición de proyecto: Longitud medida según documentación gráfica de Proyecto.
Criterio de medición de obra: Se medirá la longitud realmente ejecutada según especificaciones de Proyecto.

| Código | Ud | Descripción | Rendimiento | Precio | Importe |
|---|---|---|---|---|---|
| mt18fel020f | m | Marco perimetral para felpudo metálico, formado por perfiles en "L" de latón, y elementos de fijación al soporte. (material) | 1.000 | 30.71 | 30.71 |
| op00amo010 |  | Amoladora o radial. | 1.000 | 0.00 | 0.00 |
| mo027 | h | Instalador de moquetas y revestimientos textiles. (mano de obra) | 0.066 | 7.18 | 0.47 |
| % | % | Herramienta menor | 2 % | 31.18 | 0.62 |
|  |  | Costes directos |  |  | 31.80 |
