# Piso industrial cementoso con solera de hormigón simple de 10 cm de espesor

- Propiedad del archivo: CYPE INGENIEROS, S.A.
- Formato: FIEBDC-3/2002
- Ámbito geográfico: Ecuador
- Costes indirectos: 3.00 %
- Gastos generales: 13.00 %
- Beneficio industrial: 6.00 %
- IVA: 12.00 %

## R Revestimientos

### RS Pisos

#### RSI Sistemas de pisos

**RSI010** m² Piso industrial cementoso con solera de hormigón simple de 10 cm de espesor, realizada con hormigón f'c=170 kg/cm² (17 MPa), clase de exposición F0 S0 P0 C0, tamaño máximo del agregado 19 mm, consistencia blanda, preparado en obra y vaciado con medios manuales, extendido y vibrado manual; acabado mediante fratasado mecánico y tratado superficialmente con mortero de rodadura, MasterTop 100 "BASF Construction Chemical", color Gris Natural, con agregados de cuarzo, pigmentos y aditivos, rendimiento 5 kg/m².
Formación de piso industrial cementoso con solera de hormigón simple de 10 cm de espesor, realizada con hormigón f'c=170 kg/cm² (17 MPa), clase de exposición F0 S0 P0 C0, tamaño máximo del agregado 19 mm, consistencia blanda, preparado en obra y vaciado con medios manuales; tratada superficialmente con mortero de rodadura, MasterTop 100 "BASF Construction Chemical", color Gris Natural, compuesto de cemento, agregados seleccionados de cuarzo, pigmentos orgánicos y aditivos, con un rendimiento aproximado de 5 kg/m², espolvoreado manualmente sobre el hormigón aún fresco. Incluso parte proporcional de limpieza de la superficie soporte, extendido y vibrado del hormigón mediante regla vibrante, emboquillado o conexión de los elementos exteriores (marcos de cajas de revisión, sumideros, botes sifónicos, etc.) de las redes de instalaciones ejecutadas bajo el piso, fratasado mecánico de toda la superficie hasta conseguir que el mortero quede totalmente integrado en el hormigón y limpieza final de la superficie acabada. Sin incluir la preparación de la capa base existente, las juntas de construcción, de retracción y de dilatación, ni las juntas perimetrales.
Incluye: Limpieza de la superficie soporte. Replanteo de las juntas y paños de trabajo. Tendido de niveles mediante toques, maestras de hormigón o reglas. Riego de la superficie base. Vaciado y compactación del hormigón. Aplicación manual del mortero, asegurándose de la total cubrición del hormigón fresco. Fratasado mecánico de la superficie.
Criterio de medición de proyecto: Superficie medida en proyección horizontal, según documentación gráfica de Proyecto.
Criterio de medición de obra: Se medirá, en proyección horizontal, la superficie realmente ejecutada según especificaciones de Proyecto.

| Código | Ud | Descripción | Rendimiento | Precio | Importe |
|---|---|---|---|---|---|
| mt08aaa010a | m³ | Agua. (material) | 0.022 | 1.54 | 0.03 |
| mt01arg000c | m³ | Arena cribada. (material) | 0.046 | 6.13 | 0.28 |
| mt01arg001cg | m³ | Agregado grueso homogeneizado, de tamaño máximo 19 mm. (material) | 0.081 | 9.51 | 0.77 |
| mt08cem000c | kg | Cemento gris en sacos. (material) | 36.120 | 0.15 | 5.42 |
| mt08adt030 | l | Aditivo plastificante para la reducción del agua de amasado del hormigón. (material) | 0.181 | 4.83 | 0.87 |
| mt09bnc010s | kg | Mortero de rodadura, MasterTop 100 "BASF Construction Chemical", color Gris Natural, compuesto de cemento, agregados seleccionados de cuarzo, pigmentos orgánicos y aditivos, con una densidad aparente de 1330 kg/m³, una resistencia a la compresión de 75000 kN/m² y una resistencia a la abrasión con método Böhme de 10,9 cm³ / 50 cm². (material) | 5.000 | 0.50 | 2.50 |
| mq04dua020b | h | Dumper de descarga frontal de 2 t de carga útil. (maquinaria) | 0.022 | 9.48 | 0.21 |
| mq06vib020 | h | Regla vibrante de 3 m. (maquinaria) | 0.018 | 4.78 | 0.09 |
| mq06fra010 | h | Fratasadora mecánica de hormigón. (maquinaria) | 0.634 | 5.19 | 3.29 |
| mo019 | h | Albañil. (mano de obra) | 0.335 | 5.02 | 1.68 |
| mo111 | h | Peón de albañil. (mano de obra) | 0.641 | 3.38 | 2.17 |
| mo110 | h | Peón especializado. (mano de obra) | 0.154 | 3.45 | 0.53 |
| % | % | Costes directos complementarios | 2 % | 17.84 | 0.36 |
|  |  | Costes directos |  |  | 18.20 |
