# Limpieza de piso de piedra natural

- Propiedad del archivo: CYPE INGENIEROS, S.A.
- Formato: FIEBDC-3/2002
- Ámbito geográfico: Ecuador
- Divisa: USD
- Costes indirectos: 3.00 %
- Gastos generales: 13.00 %
- Beneficio industrial: 6.00 %
- IVA: 12.00 %

## R Revestimientos

### RS Pisos

#### RSK Preparación de la superficie

**RSK030** m² Limpieza de piso de piedra natural, formado por baldosas de granito en mal estado de conservación, eliminando manchas, sales, eflorescencias salinas y microorganismos, mediante el vertido sobre la superficie de una disolución acuosa de ácido acético, cepillado, aclarado y posterior aplicación de líquido decapante específico para granito; considerando un grado de complejidad alto.
Limpieza de piso de piedra natural, formado por granito en mal estado de conservación, mediante el vertido sobre la superficie de una disolución acuosa de ácido acético dejándola secar, cepillado del piso y aclarado con agua abundante, repitiendo el tratamiento hasta eliminar totalmente el salitre de la superficie; y posterior aplicación de líquido decapante específico para granito, a fin de quitar las manchas de suciedad, grasas y microorganismos. Incluso protección de los elementos del entorno que no son objeto de la limpieza, eliminación mecánica de incrustaciones, secado del agua sobrante, retirada y acopio de los restos generados; considerando un grado de complejidad alto.
Incluye: Protección de los elementos del entorno. Aplicación del producto de limpieza. Cepillado de la superficie. Aclarado. Aplicación del producto decapante. Limpieza. Retirada y acopio del agua y los restos generados.
Criterio de medición de proyecto: Superficie medida según documentación gráfica de Proyecto.
Criterio de medición de obra: Se medirá la superficie realmente ejecutada según especificaciones de Proyecto.

| Código | Ud | Descripción | Rendimiento | Precio | Importe |
|---|---|---|---|---|---|
| mt08lim070 | l | Ácido acético. (material) | 2.880 | 1.31 | 3.77 |
| mt08aaa010a | m³ | Agua. (material) | 0.014 | 1.61 | 0.02 |
| mt08lim080g | kg | Decapante específico para granito. (material) | 0.144 | 9.78 | 1.41 |
| mo020 | h | Albañil. (mano de obra) | 0.421 | 7.18 | 3.02 |
| mo077 | h | Ayudante de albañil. (mano de obra) | 0.210 | 4.60 | 0.97 |
| % | % | Herramienta menor | 2 % | 9.19 | 0.18 |
|  |  | Costes directos |  |  | 9.37 |
