# Saneado de zona a reparar en piso de hormigón

- Propiedad del archivo: CYPE INGENIEROS, S.A.
- Formato: FIEBDC-3/2002
- Ámbito geográfico: Ecuador
- Divisa: USD
- Costes indirectos: 3.00 %
- Gastos generales: 13.00 %
- Beneficio industrial: 6.00 %
- IVA: 12.00 %

## R Revestimientos

### RS Pisos

#### RSK Preparación de la superficie

**RSK055** m² Saneado de zona a reparar en piso de hormigón.
Preparación de la zona a reparar en piso de hormigón mediante la realización de un cajeado perimetral efectuando un corte con sierra mecánica, con un ancho de 25 a 50 mm y 20 mm de profundidad mínimos; picado con martillo neumático y saneado del área delimitada en una profundidad de 20 mm, hasta que quede expuesto el hormigón sano; eliminación de los restos generados; fresado de la superficie resultante hasta obtener una superficie porosa con una rugosidad mayor de 5 mm; eliminación del material sobrante, limpieza del piso, retirada y acopio de los restos generados y limpieza final.
Incluye: Delimitación de la zona a reparar. Aserrado perimetral. Picado y saneado. Eliminación de los restos generados. Fresado de la superficie. Eliminación, acopio y retirada de restos. Limpieza final.
Criterio de medición de proyecto: Superficie medida según documentación gráfica de Proyecto.
Criterio de medición de obra: Se medirá la superficie realmente ejecutada según especificaciones de Proyecto.

| Código | Ud | Descripción | Rendimiento | Precio | Importe |
|---|---|---|---|---|---|
| mq06cor020 | h | Equipo para corte de juntas en soleras de hormigón. (maquinaria) | 0.348 | 11.56 | 4.02 |
| mq06fre010 | h | Equipo de fresado manual para piso de hormigón, con sistema de aspiración. (maquinaria) | 0.174 | 6.88 | 1.20 |
| mq05mai030 | h | Martillo neumático. (maquinaria) | 0.232 | 4.96 | 1.15 |
| mq05pdm110 | h | Compresor portátil diesel media presión 10 m³/min. (maquinaria) | 0.116 | 8.42 | 0.98 |
| mq08gel010k | h | Grupo electrógeno insonorizado, trifásico, de 45 kVA de potencia. (maquinaria) | 0.174 | 5.85 | 1.02 |
| mo020 | h | Albañil. (mano de obra) | 0.200 | 10.34 | 2.07 |
| mo112 | h | Peón especializado. (mano de obra) | 0.799 | 6.48 | 5.18 |
| mo113 | h | Peón de albañil. (mano de obra) | 0.533 | 6.38 | 3.40 |
| % | % | Herramienta menor | 2 % | 19.02 | 0.38 |
|  |  | Costes directos |  |  | 19.40 |
